# Transport, posta en obra i retirada de bomba per a rebaixament del nivell freàtic

- Propietat de l'arxiu: CYPE INGENIEROS, S.A.
- Format: FIEBDC-3/2002
- Divisa: EUR
- Costos indirectes: 3.00 %
- IVA: 21.00 %

## A Condicionament del terreny

### AC Moviment de terres en obra civil

#### ACG Gestió de l'aigua freàtica

**ACG010** U Transport, posta en obra i retirada de bomba per a rebaixament del nivell freàtic.
Transport, posta en obra i retirada de bomba per a rebaixament del nivell freàtic en treballs d'excavació.
Criteri de valoració econòmica: El preu inclou el desplaçament a l'obra del personal especialitzat.
Inclou: Transport a l'obra. Muntatge de la bomba. Desmuntatge de la bomba. Retirada de l'obra.
Criteri d'amidament de projecte: Nombre d'unitats previstes, segons documentació gràfica de Projecte.
Criteri de mesura d'obra: Es mesurarà el nombre d'unitats realment executades segons especificacions de Projecte.

| Codi | Ut | Descripció | Rendiment | Preu | Import |
|---|---|---|---|---|---|
| mq04cag010c | h | Camió amb grua de fins a 12 t. (maquinària) | 0.330 | 66.87 | 22.07 |
| mo041 | h | Oficial 1ª construcció d'obra civil. (mà d'obra) | 1.319 | 28.42 | 37.49 |
| mo087 | h | Ajudant construcció d'obra civil. (mà d'obra) | 2.638 | 25.28 | 66.69 |
| % | % | Costos directes complementaris | 2 % | 126.25 | 2.53 |
|  |  | Costos directes |  |  | 128.78 |
