# Cobriment decoratiu del terreny, amb gespa sintètica

- Propietat de l'arxiu: CYPE INGENIEROS, S.A.
- Format: FIEBDC-3/2002
- Divisa: EUR
- Costos indirectes: 3.00 %
- IVA: 21.00 %

## J Jardineria

### JT Decoració i tractament de superfícies

#### JTI Superfícies de materials inerts

**JTI030** m² Cobriment decoratiu del terreny, amb gespa sintètica.
Cobriment decoratiu del terreny, amb gespa sintètica, realitzada mitjançant: estesa dels rotllos de gespa sintètica, compost de fibres de polietilè i polipropilè resistent als raigs UV, altura de fil 25 mm i 6600 decitex, cosides sobre base de polipropilè a raó de 14700 flocs/m², amb mitjans manuals; enganxat d'aquests amb cola i cinta de geotèxtil de 25 cm d'amplada; i llastrat de la superfície amb sorra de sílice, amb un rendiment de 10 kg/m².
Inclou: Replanteig. Preparació del terreny. Tall dels rotllos de gespa. Estesa i pegat dels rotllos de gespa. Cobriment amb sorra. Reg. Retirada i càrrega dels materials sobrants sobre camió o contenidor.
Criteri d'amidament de projecte: Superfície mesurada en projecció horitzontal, segons documentació gràfica de Projecte.
Criteri de mesura d'obra: Es mesurarà, en projecció horitzontal, la superfície realment executada segons especificacions de Projecte.

| Codi | Ut | Descripció | Rendiment | Preu | Import |
|---|---|---|---|---|---|
| mt48ces010a | m² | Gespa sintètica, compost de fibres de polietilè i polipropilè resistent als raigs UV, altura de fil 25 mm i 6600 decitex, cosides sobre base de polipropilè a raó de 14700 flocs/m², per a ús decoratiu; subministrat en rotllos. (material) | 1.050 | 23.15 | 24.31 |
| mt08aaa010a | m³ | Aigua. (material) | 0.010 | 1.53 | 0.02 |
| mt01arp015a | kg | Sorra de sílice natural, rentada i assecada al forn, de granulometria compresa entre 0,2 i 0,5 mm, presentada en sacs. (material) | 10.000 | 0.15 | 1.50 |
| mt48ces020 | kg | Cola, per a col·locació de gespa sintètica. (material) | 0.100 | 7.66 | 0.77 |
| mt48ces030 | m | Cinta de geotèxtil de 25 cm d'amplada, per a col·locació de gespa sintètica. (material) | 0.600 | 1.53 | 0.92 |
| mo040 | h | Oficial 1ª jardiner. (mà d'obra) | 0.132 | 29.67 | 3.92 |
| mo086 | h | Ajudant jardiner. (mà d'obra) | 0.593 | 26.39 | 15.65 |
| % | % | Costos directes complementaris | 2 % | 47.09 | 0.94 |
|  |  | Costos directes |  |  | 48.03 |
