# Vora metàl·lica de peces flexibles de xapa plegada d'acer galvanitzat de 90 a 100 micres

- Propietat de l'arxiu: CYPE INGENIEROS, S.A.
- Format: FIEBDC-3/2002
- Divisa: EUR
- Costos indirectes: 3.00 %
- IVA: 21.00 %

## M Ferms i paviments urbans

### ML Vores i límits de paviments

#### MLD Vores

**MLD120** m Vora metàl·lica de peces flexibles de xapa plegada d'acer galvanitzat de 90 a 100 micres, de 200 mm d'altura, 1,2 mm de gruix, acabat natural, amb l'extrem superior arrodonit amb un ample de 7 mm, disposades linealment amb cavalcament entre elles, unides entre si mitjançant cargols passants o autoroscants d'acer galvanitzat, fixades al terreny amb estaques metàl·liques, per delimitar espais i separar materials de pavimentació.
Formació de vora i límit de paviment mitjançant peces flexibles de xapa plegada d'acer galvanitzat de 90 a 100 micres, de 200 mm d'altura, 1,2 mm de gruix, acabat natural, amb l'extrem superior arrodonit amb un ample de 7 mm, disposades linealment amb cavalcament entre elles, unides entre si mitjançant cargols passants o autoroscants d'acer galvanitzat, fixades al terreny amb estaques metàl·liques. Inclús p/p de replanteig, excavació manual del terreny, talls, cargols passants o autoroscants d'acer galvanitzat, plaques de connexió, cantonades i estaques metàl·liques per a fixació al terreny, resolució d'unions entre peces, resolució de cantonades, reomplert i compactació del terreny contigu a la vora ja col·locada, neteja i eliminació del material sobrant.
Inclou: Preparació del terreny. Excavació de la rasa. Introducció de les peces de vora en la rasa. Unió entre peces de vora. Resolució de cantonades. Reomplert de la rasa i compactació del terreny. Neteja i eliminació del material sobrant.
Criteri d'amidament de projecte: Longitud mesurada segons documentació gràfica de Projecte.
Criteri de mesura d'obra: Es mesurarà la longitud realment executada segons especificacions de Projecte.

| Codi | Ut | Descripció | Rendiment | Preu | Import |
|---|---|---|---|---|---|
| mt18bme030g | m | Vora metàl·lica de peces flexibles de xapa plegada d'acer galvanitzat de 90 a 100 micres, de 200 mm d'altura, 1,2 mm de gruix, acabat natural, amb l'extrem superior arrodonit amb un ample de 7 mm, disposades linealment amb cavalcament entre elles, unides entre si mitjançant cargols passants o autoroscants d'acer galvanitzat, fixades al terreny amb estaques metàl·liques, inclús p/p de cargols passants o autoroscants d'acer galvanitzat, plaques de connexió, cantonades i estaques metàl·liques per a fixació al terreny. (material) | 1.050 | 9.96 | 10.46 |
| mo040 | h | Oficial 1ª construcció d'obra civil. (mà d'obra) | 0.382 | 23.30 | 8.90 |
| % | % | Costos directes complementaris | 2 % | 19.36 | 0.39 |
|  |  | Costos directes |  |  | 19.75 |
