# Paviment continu drenant de formigó "HOLCIM"

- Propietat de l'arxiu: CYPE INGENIEROS, S.A.
- Format: FIEBDC-3/2002
- Divisa: EUR
- Costos indirectes: 3.00 %
- IVA: 21.00 %

## M Ferms i paviments urbans

### MP Paviments urbans

#### MPD Drenants

**MPD030** m² Paviment continu drenant de formigó "HOLCIM".
Paviment continu drenant de formigó Hydromedia Peatonal "HOLCIM", de baix contingut en fins, fabricat en central i abocat des de camió, color gris, amb una resistència a flexotracció de 2 N/mm², una resistència a compressió de 15 N/mm² i una capacitat drenant de >=150 l/(m²·min), amb un 20% de buits i resistència al lliscament Rd>45 segons UNE-EN 16165, lliscabilitat classe 3 segons CTE, de 100 mm d'espessor.
Criteri de valoració econòmica: El preu no inclou la base suport.
Inclou: Preparació de la superfície de recolzament. Replanteig dels junts de construcció i de dilatació. Estesa de nivells mitjançant tocaments, mestres de formigó o regles. Reg de la superfície base. Formació de juntes de construcció i de juntes perimetrals de dilatació. Connexionat, ancoratge i embroquetat de les xarxes d'instal·lacions projectades. Abocament, estesa i reglejat del formigó. Compactació mecànica, sense vibració. Fratasado mecànic de la superfície. Curat del formigó. Replanteig dels junts de retracció. Cort del formigó. Neteja final dels junts de retracció.
Criteri d'amidament de projecte: Superfície mesurada segons documentació gràfica de Projecte.
Criteri de mesura d'obra: Es mesurarà la superfície realment executada segons especificacions de Projecte.

| Codi | Ut | Descripció | Rendiment | Preu | Import |
|---|---|---|---|---|---|
| mt09hil110aa | m³ | Formigó Hydromedia Peatonal "HOLCIM", de baix contingut en fins, fabricat en central i abocat des de camió, color gris, amb una resistència a flexotracció de 2 N/mm², una resistència a compressió de 15 N/mm² i una capacitat drenant de >=150 l/(m²·min), amb un 20% de buits i resistència al lliscament Rd>45 segons UNE-EN 16165, lliscabilitat classe 3 segons CTE. (material) | 0.105 | 261.95 | 27.50 |
| mq06vib020 | h | Regla vibrant de 3 m. (maquinària) | 0.055 | 5.33 | 0.29 |
| mq06cor020 | h | Equip per a tall de juntes en soleres de formigó. (maquinària) | 0.055 | 10.85 | 0.60 |
| mq06fra010 | h | Arremolinadora mecànica de formigó. (maquinària) | 0.165 | 5.79 | 0.96 |
| mo041 | h | Oficial 1ª construcció d'obra civil. (mà d'obra) | 0.396 | 29.67 | 11.75 |
| mo087 | h | Ajudant construcció d'obra civil. (mà d'obra) | 0.659 | 26.39 | 17.39 |
| % | % | Costos directes complementaris | 2 % | 58.49 | 1.17 |
|  |  | Costos directes |  |  | 59.66 |
