# Revestiment de paviment urbà, sistema "COMPOSAN INDUSTRIAL Y TECNOLOGÍA"

- Propietat de l'arxiu: CYPE INGENIEROS, S.A.
- Format: FIEBDC-3/2002
- Divisa: EUR
- Costos indirectes: 3.00 %
- IVA: 21.00 %

## M Ferms i paviments urbans

### MP Paviments urbans

#### MPI Sistemes de paviments

**MPI010** m² Revestiment de paviment urbà, sistema "COMPOSAN INDUSTRIAL Y TECNOLOGÍA".
Revestiment de paviment urbà, amb acabat rugós, amb resistència al lliscament Rd>45 segons UNE-EN 16165 i lliscabilitat classe 3 segons CTE, coeficient de fricció SRT>45 segons UNE-EN 1436, Euroclasse Bfl-s1 de reacció al foc, segons UNE-EN 13501-1, abrasió Taber en sec < 0,2 g, de 2 a 3 mm d'espessor total aproximat, realitzat sobre superfície suport d'aglomerat asfàltic, amb el sistema Compotop S/A "COMPOSAN INDUSTRIAL Y TECNOLOGÍA", apte per a aparcaments i zones de circulació amb tràfic lleuger a baixes velocitats, mitjançant l'aplicació successiva de: dues capes de morter, Compotop, color vermell, a base de resines sintètiques, càrregues minerals seleccionades i pigments (rendiment aproximat de 2 kg/m² la primera capa i 1,5 kg/m² la segona capa), deixant assecar totalment la primera capa abans d'aplicar la segona capa i una capa de segellat de pintura a l'aigua, Paintex, color vermell, a base de resines acríliques, càrregues micronitzades i pigments (0,5 kg/m²).
Criteri de valoració econòmica: El preu no inclou la superfície suport, la preparació de la superfície suport ni l'execució i el segellat dels junts.
Inclou: Neteja de la superfície suport. Replanteig de les juntes i draps de treball. Aplicació, amb rastell de goma, de les capes de regularització i condicionament de la superfície. Aplicació, amb corró, pistola o rastell de goma, de la capa de segellat. Neteja final del paviment.
Criteri d'amidament de projecte: Superfície mesurada en projecció horitzontal, segons documentació gràfica de Projecte.
Criteri de mesura d'obra: Es mesurarà, en projecció horitzontal, la superfície realment executada segons especificacions de Projecte.

| Codi | Ut | Descripció | Rendiment | Preu | Import |
|---|---|---|---|---|---|
| mt47cit030b | kg | Morter, Compotop "COMPOSAN INDUSTRIAL Y TECNOLOGÍA", color vermell, a base de resines sintètiques, càrregues minerals seleccionades i pigments; per a aplicar amb rastell de goma. (material) | 3.500 | 1.99 | 6.97 |
| mt27pcc010m | kg | Pintura a l'aigua, Paintex "COMPOSAN INDUSTRIAL Y TECNOLOGÍA", color vermell, a base de resines acríliques, càrregues micronitzades i pigments; per a aplicar amb corró, pistola o rastell de goma. (material) | 0.500 | 4.98 | 2.49 |
| mo041 | h | Oficial 1ª construcció d'obra civil. (mà d'obra) | 0.129 | 29.67 | 3.83 |
| mo087 | h | Ajudant construcció d'obra civil. (mà d'obra) | 0.129 | 26.39 | 3.40 |
| % | % | Costos directes complementaris | 2 % | 16.69 | 0.33 |
|  |  | Costos directes |  |  | 17.02 |
