# Condicionament de paviment terrenc existent

- Propietat de l'arxiu: CYPE INGENIEROS, S.A.
- Format: FIEBDC-3/2002
- Divisa: EUR
- Costos indirectes: 3.00 %
- IVA: 21.00 %

## M Ferms i paviments urbans

### MP Paviments urbans

#### MPO Gibrells

**MPO010** m² Condicionament de paviment terrenc existent.
Condicionament amb mitjans mecànics de paviment terrenc existent mitjançant la formació d'una capa uniforme de sorra calcària de 10 cm d'espessor. Inclús tapat de sots i piconat individual, rasanteig, estès, humectació, compactat i neteja.
Inclou: Càrrega i transport a peu de tall del material de reblert i regat del mateix. Estesa del material de reblert en capes de gruix uniforme. Perfilat de cantells. Rec de la capa. Piconat mitjançant corró vibrador. Anivellació.
Criteri d'amidament de projecte: Superfície mesurada en projecció horitzontal, segons documentació gràfica de Projecte.
Criteri de mesura d'obra: Es mesurarà, en projecció horitzontal, la superfície realment executada segons especificacions de Projecte.

| Codi | Ut | Descripció | Rendiment | Preu | Import |
|---|---|---|---|---|---|
| mt01arp040a | m³ | Sorra calcària seleccionada de picament, color, amb granulometria de 0 a 5 mm de diàmetre. (material) | 0.120 | 24.06 | 2.89 |
| mq01mot010a | h | Motoanivelladora de 141 kW. (maquinària) | 0.009 | 77.41 | 0.70 |
| mq02cia020j | h | Camió cisterna, de 8 m³ de capacitat. (maquinària) | 0.003 | 121.25 | 0.36 |
| mq02rot030a | h | Compactadora tàndem autopropulsat, de 63 kW, de 8,75 t, amplada de treball 168 cm. (maquinària) | 0.007 | 44.70 | 0.31 |
| mo087 | h | Ajudant construcció d'obra civil. (mà d'obra) | 0.013 | 26.39 | 0.34 |
| % | % | Costos directes complementaris | 2 % | 4.60 | 0.09 |
|  |  | Costos directes |  |  | 4.69 |
