# Marca vial longitudinal contínua, de 10 cm d'amplada, amb pintura de color blau

- Propietat de l'arxiu: CYPE INGENIEROS, S.A.
- Format: FIEBDC-3/2002
- Divisa: EUR
- Costos indirectes: 3.00 %
- IVA: 21.00 %

## M Ferms i paviments urbans

### MS Senyalització viària

#### MSH Senyalització horitzontal

**MSH010** m Marca vial longitudinal contínua, de 10 cm d'amplada, amb pintura de color blau.
Marca vial longitudinal contínua, de 10 cm d'amplada, amb pintura de color blau, per a separació de carrils, separació de sentits de circulació, vores de calçada, regulació de l'avançament i delimitació de zones o places d'estacionament. Inclús p/p de premarcatge.
Inclou: Premarcatge. Pintat de la marca vial.
Criteri d'amidament de projecte: Longitud mesurada segons Estudi o Estudi Bàsic de Seguretat i Salut.

| Codi | Ut | Descripció | Rendiment | Preu | Import |
|---|---|---|---|---|---|
| mt50mvh010c | kg | Pintura de color blau, per a marques vials sobre la calçada. (material) | 0.070 | 7.45 | 0.52 |
| mq08war010b | h | Màquina autopropulsada, per pintar marques vials sobre la calçada. (maquinària) | 0.001 | 40.45 | 0.04 |
| mo040 | h | Oficial 1ª construcció d'obra civil. (mà d'obra) | 0.014 | 23.30 | 0.33 |
| mo085 | h | Ajudant construcció d'obra civil. (mà d'obra) | 0.006 | 20.68 | 0.12 |
| % | % | Costos directes complementaris | 2 % | 1.01 | 0.02 |
|  |  | Costos directes |  |  | 1.03 |
