# Fanal amb columna metàl·lica

- Propietat de l'arxiu: CYPE INGENIEROS, S.A.
- Format: FIEBDC-3/2002
- Divisa: EUR
- Costos indirectes: 3.00 %
- IVA: 21.00 %

## T Equipament urbà

### TI Il·luminació viària

#### TIF Fanals

**TIF010** U Fanal amb columna metàl·lica.
Fanal, model Rama Led "SANTA & COLE", de 4700 mm d'altura, compost per columna cilíndrica d'acer galvanitzat pintat, de 127 mm de diàmetre i 1 lluminària rectangular d'alumini anoditzat, de 25 W de potència màxima, de 1163x200x98 mm, amb òptica d'alt rendiment de tecnologia led i 24 led de 1 W, classe de protecció I, grau de protecció IP66. Inclús dau de fonamentació realitzat amb formigó en massa HM-20/P/20/X0, accessoris i elements d'ancoratge. Totalment muntada, connexionada i comprovada.
Criteri de valoració econòmica: El preu no inclou l'excavació.
Inclou: Formació de fonamentació de formigó en massa. Preparació de la superfície de recolzament. Fixació de la columna. Col·locació de la lluminària. Connexionat. Neteja de l'element.
Criteri d'amidament de projecte: Nombre d'unitats previstes, segons documentació gràfica de Projecte.
Criteri de mesura d'obra: Es mesurarà el nombre d'unitats realment executades segons especificacions de Projecte.

| Codi | Ut | Descripció | Rendiment | Preu | Import |
|---|---|---|---|---|---|
| mt10hmf010tLc | m³ | Formigó HM-20/P/20/X0, fabricat en central. (material) | 0.254 | 83.57 | 21.23 |
| mt34syc015ja | U | Fanal, model Rama Led "SANTA & COLE", de 4700 mm d'altura, compost per columna cilíndrica d'acer galvanitzat pintat, de 127 mm de diàmetre i 1 lluminària rectangular d'alumini anoditzat, de 25 W de potència màxima, de 1163x200x98 mm, amb òptica d'alt rendiment de tecnologia led i 24 led de 1 W, classe de protecció I, grau de protecció IP66, inclús placa base i perns d'ancoratge. (material) | 1.000 | 1905.39 | 1905.39 |
| mq07cce010a | h | Camió amb cistell elevador de braç articulat de 16 m d'altura màxima de treball i 260 kg de càrrega màxima. (maquinària) | 0.220 | 56.59 | 12.45 |
| mo020 | h | Oficial 1ª construcció. (mà d'obra) | 0.396 | 29.67 | 11.75 |
| mo113 | h | Peó ordinari construcció. (mà d'obra) | 0.264 | 24.86 | 6.56 |
| mo003 | h | Oficial 1ª electricista. (mà d'obra) | 0.659 | 30.63 | 20.19 |
| mo102 | h | Ajudant electricista. (mà d'obra) | 0.659 | 26.36 | 17.37 |
| % | % | Costos directes complementaris | 2 % | 1994.94 | 39.90 |
|  |  | Costos directes |  |  | 2034.84 |
