# Conjunt de jocs infantils

- Propietat de l'arxiu: CYPE INGENIEROS, S.A.
- Format: FIEBDC-3/2002
- Divisa: EUR
- Costos indirectes: 3.00 %
- IVA: 21.00 %

## T Equipament urbà

### TJ Àrees de jocs infantils

#### TJC Conjunt de jocs infantils

**TJC010** Ut Conjunt de jocs infantils, solució clàssica "KOMPAN", per a 81 m² d'àrea d'ocupació, compost per gronxador, model Basic900P; casa amb taules i bancs, model Casita Roja M7000P; equip oscil·lant, model Spinner ELE400024; joc de molla, model Gallo Bromista M101P; tobogan, model Cueva de Aladino M326P.
Subministrament i instal·lació de conjunt de jocs infantils, solució clàssica "KOMPAN", per a 81 m² d'àrea d'ocupació, compost per gronxador, sèrie Moments, model Basic900P, per a nens de 2 a 6 anys, amb zona de seguretat de 31,5 m² i 1,2 m d'altura lliure de caiguda, per encastar en el terreny; casa amb taules i bancs, sèrie Moments, model Casita Roja M7000P, per a nens de 2 a 6 anys, amb zona de seguretat de 17,4 m² i 0,6 m d'altura lliure de caiguda, per fixar mecànicament sobre solera de formigó (no inclosa en aquest preu); equip oscil·lant, sèrie Moments, model Spinner ELE400024, per a nens de 4 a 15 anys, amb zona de seguretat de 9,8 m² i 0,6 m d'altura lliure de caiguda, per fixar mecànicament sobre solera de formigó (no inclosa en aquest preu); joc de molla, sèrie Moments, model Gallo Bromista M101P, per a nens de 2 a 6 anys, amb zona de seguretat de 7,4 m² i 0,47 m d'altura lliure de caiguda, per encastar en el terreny; tobogan, sèrie Moments, model Cueva de Aladino M326P, per a nens de 2 a 6 anys, amb zona de seguretat de 14,9 m² i 1 m d'altura lliure de caiguda, per fixar mecànicament sobre solera de formigó (no inclosa en aquest preu). Inclús elements de fixació. Totalment muntat.
Inclou: Replanteig. Neteja i preparació de la superfície suport. Muntatge, col·locació i aplomat del conjunt de jocs infantils.
Criteri d'amidament de projecte: Nombre d'unitats previstes, segons documentació gràfica de Projecte.
Criteri de mesura d'obra: Es mesurarà el nombre d'unitats realment executades segons especificacions de Projecte.

| Codi | Ut | Descripció | Rendiment | Preu | Import |
|---|---|---|---|---|---|
| mt52jik010a | Ut | Gronxador, sèrie Moments, model Basic900P "KOMPAN", per a nens de 2 a 6 anys, amb zona de seguretat de 31,5 m² i 1,2 m d'altura lliure de caiguda, per encastar en el terreny, inclús elements de fixació. (material) | 1.000 | 1392.72 | 1392.72 |
| mt52jik020b | Ut | Casa amb taules i bancs, sèrie Moments, model Casita Roja M7000P "KOMPAN", per a nens de 2 a 6 anys, amb zona de seguretat de 17,4 m² i 0,6 m d'altura lliure de caiguda, per fixar mecànicament sobre solera de formigó (no inclosa en aquest preu), inclús elements de fixació. (material) | 1.000 | 3581.28 | 3581.28 |
| mt52jik030b | Ut | Equip oscil·lant, sèrie Moments, model Spinner ELE400024 "KOMPAN", per a nens de 4 a 15 anys, amb zona de seguretat de 9,8 m² i 0,6 m d'altura lliure de caiguda, per fixar mecànicament sobre solera de formigó (no inclosa en aquest preu), inclús elements de fixació. (material) | 1.000 | 959.98 | 959.98 |
| mt52jik040a | Ut | Joc de molla, sèrie Moments, model Gallo Bromista M101P "KOMPAN", per a nens de 2 a 6 anys, amb zona de seguretat de 7,4 m² i 0,47 m d'altura lliure de caiguda, per encastar en el terreny, inclús elements de fixació. (material) | 1.000 | 671.49 | 671.49 |
| mt52jik050b | Ut | Tobogan, sèrie Moments, model Cueva de Aladino M326P "KOMPAN", per a nens de 2 a 6 anys, amb zona de seguretat de 14,9 m² i 1 m d'altura lliure de caiguda, per fixar mecànicament sobre solera de formigó (no inclosa en aquest preu), inclús elements de fixació. (material) | 1.000 | 2979.43 | 2979.43 |
| mq04cag010a | h | Camió amb grua de fins a 6 t. (maquinària) | 1.077 | 50.01 | 53.86 |
| op00tal010 |  | Trepant. | 1.000 | 0.00 | 0.00 |
| op00ato010 |  | Tornavís. | 1.000 | 0.00 | 0.00 |
| mo041 | h | Oficial 1ª construcció d'obra civil. (mà d'obra) | 13.231 | 23.30 | 308.28 |
| mo087 | h | Ajudant construcció d'obra civil. (mà d'obra) | 8.142 | 20.68 | 168.38 |
| % | % | Costos directes complementaris | 2 % | 10115.42 | 202.31 |
|  |  | Costos directes |  |  | 10317.73 |
