# Pal de tub d'acer galvanitzat, de secció rectangular, de 100x50x3 mm, per a suport de cartells de senyalització vertical de tràfic, fixat a una base de formigó HM-20/P/20/I

- Propietat de l'arxiu: CYPE INGENIEROS, S.A.
- Format: FIEBDC-3/2002
- Divisa: EUR
- Costos indirectes: 3.00 %
- IVA: 21.00 %

## T Equipament urbà

### TS Senyalització i suports publicitaris

#### TSV Senyalització vertical

**TSV030** Ut Pal de tub d'acer galvanitzat, de secció rectangular, de 100x50x3 mm, per a suport de cartells de senyalització vertical de tràfic, fixat a una base de formigó HM-20/P/20/I.
Subministrament i col·locació de pal de tub d'acer galvanitzat, de secció rectangular, de 100x50x3 mm, per a suport de cartells de senyalització vertical de tràfic, fixat a una base de formigó HM-20/P/20/I. Inclús p/p de replanteig, excavació manual del terreny i fixació de l'element.
Inclou: Replanteig i marcat dels eixos. Excavació. Formigonat de la base de recolzament. Fixació del pal.
Criteri d'amidament de projecte: Superfície mesurada per el seu intradós en veritable magnitud, segons documentació gràfica de Projecte.
Criteri de mesura d'obra: Es mesurarà el nombre d'unitats realment executades segons especificacions de Projecte.

| Codi | Ut | Descripció | Rendiment | Preu | Import |
|---|---|---|---|---|---|
| mt53bps030c | Ut | Pal de tub d'acer galvanitzat, de secció rectangular, de 100x50x3 mm, per a suport de cartells de senyalització vertical de tràfic. (material) | 1.000 | 25.99 | 25.99 |
| mt10hmf010Mp | m³ | Formigó HM-20/P/20/I, fabricat en central. (material) | 0.050 | 61.31 | 3.07 |
| mo040 | h | Oficial 1ª construcció d'obra civil. (mà d'obra) | 0.064 | 23.30 | 1.49 |
| mo085 | h | Ajudant construcció d'obra civil. (mà d'obra) | 0.509 | 20.68 | 10.53 |
| % | % | Costos directes complementaris | 2 % | 41.08 | 0.82 |
|  |  | Costos directes |  |  | 41.90 |
