# Perfilat i repassada de cunetes, amb mitjans mecànics

- Propietat de l'arxiu: CYPE Ingenieros S.A.
- Format: FIEBDC-3/2016
- Programa: Generador de preus de la construcció. CYPE Ingenieros, S.A.
- Data: 25/04/2024
- Divisa: EUR
- Costos indirectes: 3 %
- IVA: 21 %

## A Condicionament del terreny

### AC Moviment de terres en obra civil

#### ACP Perfilats, refinaments i rasantejos

**ACP020** m Perfilat i repassada de cunetes, amb mitjans mecànics.
Perfilat i repassada de cunetes de secció triangular, en terra, amb mitjans mecànics.
Inclou: Preparació de la zona de treball. Situació dels punts topogràfics. Execució del perfilat i de la repassada.
Criteri d'amidament de projecte: Superfície mesurada segons documentació gràfica de Projecte.
Criteri de mesura d'obra: Es mesurarà la superfície realment executada segons especificacions de Projecte.

| Codi | Ut | Descripció | Rendiment | Preu | Import |
|---|---|---|---|---|---|
| mq01mot010a | h | Motoanivelladora de 141 kW. (maquinària) | 0.007 | 77.41 | 0.542 |
| mo041 | h | Oficial 1ª construcció d'obra civil. (mà d'obra) | 0.008 | 28.42 | 0.227 |
| % | % | Costos directes complementaris | 2 % | 0.769 | 0.015 |
|  |  | Costos directes |  |  | 0.784 |

Residus:
- excavació: ruo170504 Terra i pedres diferents de les especificades en el codi 17 05 03. (component de residu); rendiment 10.6 kg; Codi LER 17 05 04; Massa de l'element 1 kg; Volum 0.000625 m3
