# Estesa de terra vegetal en talussos

- Propietat de l'arxiu: CYPE Ingenieros S.A.
- Format: FIEBDC-3/2016
- Programa: Generador de preus de la construcció. CYPE Ingenieros, S.A.
- Data: 17/06/2024
- Divisa: EUR
- Costos indirectes: 3 %
- IVA: 21 %

## A Condicionament del terreny

### AC Moviment de terres en obra civil

#### ACR Esteses, reomplerts i compactacions

**ACR080** m³ Estesa de terra vegetal en talussos.
Estesa de terra vegetal en talussos, amb mitjans mecànics, deixant el terreny perfilat en bast.
Inclou: Estesa de les terres.
Criteri d'amidament de projecte: Volum a estendre, segons documentació gràfica de Projecte.
Criteri de mesura d'obra: Es mesurarà el volum realment executat segons especificacions de Projecte.

| Codi | Ut | Descripció | Rendiment | Preu | Import |
|---|---|---|---|---|---|
| mq01exc010c | h | Retroexcavadora sobre cadenes, de 113 kW. (maquinària) | 0.028 | 60.08 | 1.682 |
| % | % | Costos directes complementaris | 2 % | 1.682 | 0.034 |
|  |  | Costos directes |  |  | 1.716 |
