# Bidó de 200 litres de capacitat per a residus perillosos procedents de la construcció o demolició

- Propietat de l'arxiu: CYPE INGENIEROS, S.A.
- Format: FIEBDC-3/2002
- Divisa: EUR
- Costos indirectes: 3.00 %
- IVA: 21.00 %

**GEA010** U Bidó de 200 litres de capacitat per a residus perillosos procedents de la construcció o demolició, apte per a emmagatzemar residus de pintura i vernís que contenen dissolvents orgànics o altres substàncies perilloses.
Bidó de 200 litres de capacitat per a residus perillosos procedents de la construcció o demolició, apte per a emmagatzemar residus de pintura i vernís que contenen dissolvents orgànics o altres substàncies perilloses.
Inclou: Subministrament i ubicació. Marcat del recipient amb l'etiqueta corresponent.
Criteri d'amidament de projecte: Nombre d'unitats previstes, segons documentació gràfica de Projecte.
Criteri de mesura d'obra: Es mesurarà el nombre d'unitats realment executades segons especificacions de Projecte.

| Codi | Ut | Descripció | Rendiment | Preu | Import |
|---|---|---|---|---|---|
| mt08grg010c | U | Bidó de 200 litres de capacitat, apte per a emmagatzemar residus perillosos. (material) | 1.000 | 61.30 | 61.30 |
| mo113 | h | Peó ordinari construcció. (mà d'obra) | 0.128 | 20.46 | 2.62 |
| % | % | Costos directes complementaris | 2 % | 63.92 | 1.28 |
|  |  | Costos directes |  |  | 65.20 |
