# Passarel·la de fusta

- Propietat de l'arxiu: CYPE Ingenieros S.A.
- Format: FIEBDC-3/2016
- Programa: Generador de preus de la construcció. CYPE Ingenieros, S.A.
- Data: 28/01/2025
- Divisa: EUR
- Costos indirectes: 3 %
- IVA: 21 %

## M Ferms i paviments urbans

### MP Paviments urbans

#### MPM De fusta

**MPM005** m² Passarel·la de fusta.
Passarel·la formada per taules de fusta massissa, de pinastre (Pinus pinaster), de 45x140x2050 mm, color marró, tractada en autoclau mitjançant el mètode Bethell, amb classe d'ús 4 segons UNE-EN 335, sobre una base existent. Inclús peces especials.
Criteri de valoració econòmica: El preu no inclou la base de recolzament.
Inclou: Replanteig. Col·locació de les taules.
Criteri d'amidament de projecte: Superfície útil, mesura segons documentació gràfica de Projecte. No s'ha incrementat l'amidament per trencaments i retallades, ja que en la descomposició s'ha considerat un 5% més de peces.
Criteri de mesura d'obra: Es mesurarà la superfície realment executada segons especificacions de Projecte.

| Codi | Ut | Descripció | Rendiment | Preu | Import |
|---|---|---|---|---|---|
| mt18mtf020a | m² | Taules de fusta massissa, de pinastre (Pinus pinaster), de 45x140x2050 mm, color marró, tractada en autoclau mitjançant el mètode Bethell, amb classe d'ús 4 segons UNE-EN 335. (material) | 1.05 | 25.5 | 26.775 |
| mo025 | h | Oficial 1ª instal·lador de paviments de fusta. (mà d'obra) | 0.198 | 29.67 | 5.875 |
| mo063 | h | Ajudant instal·lador de paviments de fusta. (mà d'obra) | 0.198 | 26.39 | 5.225 |
| % | % | Costos directes complementaris | 2 % | 37.875 | 0.758 |
|  |  | Costos directes |  |  | 38.633 |

Residus:
- col·locació: mt18mtf020a; factor de residu 0.014

## Recursos

**mt18mtf020a** m² Taules de fusta massissa
Dades tècniques: Cost energètic 1207.178 MJ; Emissió de CO2 -19.152 kg; Codi LER 17 02 01; Massa de l'element 14.4 kg; Volum 0.013091 m3
Residus:
- embalatge: re170203 Plàstic. (component de residu); rendiment 0.03 kg; Codi LER 17 02 03; Massa de l'element 1 kg; Volum 0.001667 m3
