# Paviment terrenc de mescla de sorra i calç hidràulica natural, fabricada en central

- Propietat de l'arxiu: CYPE Ingenieros S.A.
- Format: FIEBDC-3/2016
- Programa: Generador de preus de la construcció. CYPE Ingenieros, S.A.
- Data: 07/06/2025
- Divisa: EUR
- Costos indirectes: 3 %
- IVA: 21 %

## M Ferms i paviments urbans

### MP Paviments urbans

#### MPO Gibrells

**MPO040** m² Paviment terrenc de mescla de sorra i calç hidràulica natural, fabricada en central.
Paviment terrenc de 10 cm de gruix, de mescla de sorra i estabilitzant i consolidant de terrenys, a base de calç hidràulica natural, fabricada en obra i subministrada en sacs, estesa, anivellada i compactada amb mitjans mecànics, fins a aconseguir una densitat seca no inferior al 95% de la màxima obtinguda en l'assaig Proctor Modificat, realitzat segons UNE 103501. Inclús preparació de la mescla, perfilat de vores, humectació, compactat i neteja; sobre una capa base (no inclosa en aquest preu).
Criteri de valoració econòmica: El preu no inclou la realització de l'assaig Proctor Modificat.
Inclou: Preparació de la mescla. Abocament, estesa i anivellació de la mescla. Humectació i compactació de la mescla. Retirada i càrrega a camió de restes i deixalles.
Criteri d'amidament de projecte: Superfície mesurada en projecció horitzontal, segons documentació gràfica de Projecte.
Criteri de mesura d'obra: Es mesurarà, en projecció horitzontal, la superfície realment executada segons especificacions de Projecte.

| Codi | Ut | Descripció | Rendiment | Preu | Import |
|---|---|---|---|---|---|
| mt01ara010a | m³ | Sorra amb granulometria de 0 a 5 mm de diàmetre, neta. (material) | 0.09 | 14.61 | 1.315 |
| mt28mif040 | kg | Estabilitzant i consolidant de terrenys, a base de calç hidràulica natural, subministrada en sacs de 35 kg, per a estabilització de camins i senderes. (material) | 13 | 0.66 | 8.580 |
| mq01pan010a | h | Pala carregadora sobre pneumàtics de 120 kW/1,9 m³. (maquinària) | 0.017 | 45.95 | 0.781 |
| mq09tra010 | h | Tractor agrícola, de 37 kW, equipat amb fresa. (maquinària) | 0.011 | 45.11 | 0.496 |
| mq04dua020b | h | Dúmper de descàrrega frontal de 2 t de càrrega útil. (maquinària) | 0.002 | 10.58 | 0.021 |
| mq02rov010i | h | Compactador monocilíndric vibrant autopropulsat, de 129 kW, de 16,2 t, amplada de treball 213,4 cm. (maquinària) | 0.033 | 71.16 | 2.348 |
| mq02cia020j | h | Camió cisterna, de 8 m³ de capacitat. (maquinària) | 0.002 | 121.25 | 0.243 |
| mo041 | h | Oficial 1ª construcció d'obra civil. (mà d'obra) | 0.33 | 29.67 | 9.791 |
| mo087 | h | Ajudant construcció d'obra civil. (mà d'obra) | 0.33 | 26.39 | 8.709 |
| % | % | Costos directes complementaris | 2 % | 32.284 | 0.646 |
|  |  | Costos directes |  |  | 32.930 |

Residus:
- col·locació: mt01ara010a Sorra amb granulometria de 0 a 5 mm de diàmetre, neta; factor de residu 0.003
- col·locació: mt28mif040; factor de residu 0.021

## Recursos

**mt01ara010a** m³ Sorra amb granulometria de 0 a 5 mm de diàmetre, neta
Dades tècniques: Cost energètic 146.250 MJ; Emissió de CO2 7.800 kg; Codi LER 01 04 09; Massa de l'element 1950 kg; Volum 1.21875 m3

**mt28mif040** kg Estabilitzant i consolidant de terrenys
Dades tècniques: Cost energètic 5.254 MJ; Emissió de CO2 0.234 kg; Codi LER 17 09 04; Massa de l'element 1 kg; Volum 0.000667 m3
Residus:
- embalatge: re150101 Envasos de paper i cartró. (component de residu); rendiment 0.014 kg; Codi LER 15 01 01; Massa de l'element 1 kg; Volum 0.001333 m3
- embalatge: re170201 Fusta. (component de residu); rendiment 0.001 kg; Codi LER 17 02 01; Massa de l'element 1 kg; Volum 0.000909 m3
- embalatge: re170203 Plàstic. (component de residu); rendiment 0.003 kg; Codi LER 17 02 03; Massa de l'element 1 kg; Volum 0.001667 m3
