# Capa separadora: làmina de polietilè

- Propietat de l'arxiu: CYPE Ingenieros S.A.
- Format: FIEBDC-3/2016
- Programa: Generador de preus de la construcció. CYPE Ingenieros, S.A.
- Data: 17/01/2022
- Divisa: EUR
- Costos indirectes: 3 %
- IVA: 21 %

## N Aïllaments e impermeabilitzacions

### NG Geosintètics

#### NGL Geomembranes

**NGL010** m² Capa separadora: làmina de polietilè.
Film impermeabilitzant de polietilè de baixa densitat (LDPE) de 0,15 mm d'espessor i 150 g/m² de massa superficial, color negre. Col·locació en obra: amb cavalcaments, directament sobre el terreny, sobre un emmacat o sobre una superficie de formigó.
Inclou: Col·locació de la làmina separadora. Resolució de cavalcaments i unions.
Criteri d'amidament de projecte: Superfície mesurada segons documentació gràfica de Projecte.
Criteri de mesura d'obra: Es mesurarà la superfície realment executada segons especificacions de Projecte, incloent els lliuraments i els solapes.

| Codi | Ut | Descripció | Rendiment | Preu | Import |
|---|---|---|---|---|---|
| mt16png020b | m² | Film impermeabilitzant de polietilè de baixa densitat (LDPE) de 0,15 mm d'espessor i 150 g/m² de massa superficial, color negre. (material) | 1.15 | 0.86 | 0.989 |
| mo020 | h | Oficial 1ª construcció. (mà d'obra) | 0.038 | 25.57 | 0.972 |
| mo113 | h | Peó ordinari construcció. (mà d'obra) | 0.019 | 21.4 | 0.407 |
| % | % | Costos directes complementaris | 2 % | 2.368 | 0.047 |
|  |  | Costos directes |  |  | 2.415 |
