# Impermeabilització de canal, amb geotèxtil i geomembrana

- Propietat de l'arxiu: CYPE Ingenieros S.A.
- Format: FIEBDC-3/2016
- Programa: Generador de preus de la construcció. CYPE Ingenieros, S.A.
- Data: 28/01/2025
- Divisa: EUR
- Costos indirectes: 3 %
- IVA: 21 %

## N Aïllaments e impermeabilitzacions

### NI Impermeabilitzacions

#### NIB Obres hidràuliques

**NIB020** m² Impermeabilització de canal, amb geotèxtil i geomembrana.
Impermeabilització de canal d'aigua no potable, amb geomembrana homogènia de policlorur de vinil plastificat (PVC-P), amb resistència a la intempèrie, de 1,2 mm d'espessor, color gris, amb una densitat de 1240 kg/m³ segons UNE-EN ISO 1183, resistència CBR a punxonament de 1,8 kN segons UNE-EN ISO 12236 i una resistència a l'esquinçament superior a 40 kN/m, col·locada amb cavalcaments, sense adherir al suport, sobre geotèxtil no teixit sintètic, termosoldat, de polipropilè, amb una resistència a la tracció longitudinal de 8,0 kN/m, una resistència a la tracció transversal de 10,1 kN/m, una obertura de con a l'assaig de perforació dinàmica segons UNE-EN ISO 13433 inferior a 40 mm, resistència CBR a punxonament 0,3 kN i una massa superficial de 120 g/m².
Inclou: Neteja prèvia de la superfície suport. Replanteig i tall. Col·locació del geotèxtil. Col·locació de la impermeabilització. Resolució de les unions.
Criteri d'amidament de projecte: Superfície mesurada segons documentació gràfica de Projecte.
Criteri de mesura d'obra: Es mesurarà la superfície realment executada segons especificacions de Projecte.

| Codi | Ut | Descripció | Rendiment | Preu | Import |
|---|---|---|---|---|---|
| mt14gso030aaae | m² | Geotèxtil no teixit sintètic, termosoldat, de polipropilè, amb una resistència a la tracció longitudinal de 8 kN/m, una resistència a la tracció transversal de 10,1 kN/m, una obertura de con a l'assaig de perforació dinàmica segons UNE-EN ISO 13433 inferior a 40 mm, resistència CBR a punxonament 0,3 kN i una massa superficial de 120 g/m², segons UNE-EN 13252. (material) | 1.1 | 1.06 | 1.166 |
| mt15dag020a | m² | Geomembrana homogènia de policlorur de vinil plastificat (PVC-P), amb resistència a la intempèrie, de 1,2 mm d'espessor, color gris, amb una densitat de 1240 kg/m³ segons UNE-EN ISO 1183, resistència CBR a punxonament de 1,8 kN segons UNE-EN ISO 12236 i una resistència a l'esquinçament superior a 40 kN/m, subministrada en rotllos de 2,05 m d'amplada i 150 m de longitud. (material) | 1.1 | 6.1 | 6.710 |
| mo029 | h | Oficial 1ª aplicador de làmines impermeabilitzants. (mà d'obra) | 0.237 | 29.67 | 7.032 |
| mo067 | h | Ajudant aplicador de làmines impermeabilitzants. (mà d'obra) | 0.237 | 26.39 | 6.254 |
| % | % | Costos directes complementaris | 2 % | 21.162 | 0.423 |
|  |  | Costos directes |  |  | 21.585 |

Residus:
- col·locació: mt14gso030aaae; factor de residu 0.07
- col·locació: mt15dag020a; factor de residu 0.048

## Recursos

**mt14gso030aaae** m² Geotèxtil no teixit sintètic
Dades tècniques: Cost energètic 16.404 MJ; Emissió de CO2 0.564 kg; Codi LER 17 06 04; Massa de l'element 0.12 kg; Volum 0.0002 m3
Residus:
- embalatge: re170203 Plàstic. (component de residu); rendiment 0.024 kg; Codi LER 17 02 03; Massa de l'element 1 kg; Volum 0.001667 m3

**mt15dag020a** m² Geomembrana homogènia de policlorur de vinil plastificat (PVC-P)
Dades tècniques: Cost energètic 122.094 MJ; Emissió de CO2 4.356 kg; Codi LER 17 06 04; Massa de l'element 1.488 kg; Volum 0.00248 m3
Residus:
- embalatge: re170203 Plàstic; rendiment 0.024 kg
