# Pista de pàdel

- Propietat de l'arxiu: CYPE Ingenieros S.A.
- Format: FIEBDC-3/2016
- Programa: Generador de preus de la construcció. CYPE Ingenieros, S.A.
- Data: 07/06/2025
- Divisa: EUR
- Costos indirectes: 3 %
- IVA: 21 %

## T Equipament urbà

### TA Instal·lacions esportives completes

#### TAP Pistes de pàdel

**TAP005** U Pista de pàdel.
Pista de pàdel, de 20x10 m, amb tancament de 4 m d'altura en els fons i en els 2 m inicials de cada lateral, i de 3 m d'altura en la resta, amb dues portes d'accés, llunes de vidre de seguretat trempat, de 12 mm d'espessor i suports de lluminàries, de 3 m de longitud, per fixar sobre l'estructura metàl·lica, format per: estructura metàl·lica, composta per 4 pilars de cantonada i 26 pilars intermedis d'acer S235JR laminat en calent, de 100x50 mm i 2 mm de gruix, acabat galvanitzat, amb reforços de xapa plegada galvanitzada en calent, de 2 mm d'espessor i 0,58 m de longitud, soldada al pilar; plaques d'ancoratge d'acer S235JR laminat en calent, amb perforacions de 18 mm de diàmetre, de 260x180 mm i 8 mm de gruix, acabat galvanitzat, per a pilars intermedis i plaques d'ancoratge especials d'acer S235JR laminat en calent, de 8 mm d'espessor, acabat galvanitzat, per a pilars de cantonada; malla electrosoldada d'acer galvanitzat, de 50x50 mm i 4 mm de diàmetre; bastiments per a fixació de malla electrosoldada compostos per perfils angulars de xapa galvanitzada en calent, de 2,5 mm d'espessor, amb perforacions per a allotjament de les puntes de la malla electrosoldada; dues portes d'accés amb pany; travessers horitzontals de tub d'acer galvanitzat en calent, de 40x30 mm i 1,5 mm de gruix; i platines horitzontals per a reforç i fixació de malla de fleix galvanitzat en calent, de 40x3 mm; conjunt de llunes de vidre de seguretat trempat, de 12 mm d'espessor, compost per 14 llunes de vidre de seguretat trempat, de 2995x1995 mm i 12 mm de gruix, i 4 llunes de vidre de seguretat trempat, de 1995x1995 mm i 12 mm de gruix, amb forats per a fixació a l'estructura i quatre suports de lluminàries, de 3 m de longitud, per fixar sobre l'estructura metàl·lica, cadascun d'ells compost per un pilar d'acer S235JR laminat en calent, de 100x50 mm i 2 mm de gruix, acabat galvanitzat, i una creueta de xapa plegada galvanitzada en calent, de 2 mm d'espessor, amb forats per a fixació de lluminàries.
Criteri de valoració econòmica: El preu no inclou la fonamentació, el paviment esportiu, l'equipament esportiu, les lluminàries ni la instal·lació elèctrica.
Inclou: Replanteig. Muntatge i fixació de l'estructura metàl·lica. Col·locació i fixació de les llunes de vidre. Muntatge i fixació, sobre l'estructura metàl·lica, dels suports complementaris de les lluminàries.
Criteri d'amidament de projecte: Nombre d'unitats previstes, segons documentació gràfica de Projecte.
Criteri de mesura d'obra: Es mesurarà el nombre d'unitats realment executades segons especificacions de Projecte.

| Codi | Ut | Descripció | Rendiment | Preu | Import |
|---|---|---|---|---|---|
| mt47cit500a | U | Estructura metàl·lica, composta per 4 pilars de cantonada i 26 pilars intermedis d'acer S235JR laminat en calent, de 100x50 mm i 2 mm de gruix, acabat galvanitzat, amb reforços de xapa plegada galvanitzada en calent, de 2 mm d'espessor i 0,58 m de longitud, soldada al pilar; plaques d'ancoratge d'acer S235JR laminat en calent, amb perforacions de 18 mm de diàmetre, de 260x180 mm i 8 mm de gruix, acabat galvanitzat, per a pilars intermedis i plaques d'ancoratge especials d'acer S235JR laminat en calent, de 8 mm d'espessor, acabat galvanitzat, per a pilars de cantonada; malla electrosoldada d'acer galvanitzat, de 50x50 mm i 4 mm de diàmetre; bastiments per a fixació de malla electrosoldada compostos per perfils angulars de xapa galvanitzada en calent, de 2,5 mm d'espessor, amb perforacions per a allotjament de les puntes de la malla electrosoldada; dues portes d'accés amb pany; travessers horitzontals de tub d'acer galvanitzat en calent, de 40x30 mm i 1,5 mm de gruix; i platines horitzontals per a reforç i fixació de malla de fleix galvanitzat en calent, de 40x3 mm, acabat lacat, de color a escollir, amb elements de fixació. (material) | 1 | 9475.53 | 9475.530 |
| mt47cit510b | U | Conjunt de llunes de vidre de seguretat trempat, de 12 mm d'espessor, compost per 14 llunes de vidre de seguretat trempat, de 2995x1995 mm i 12 mm de gruix, i 4 llunes de vidre de seguretat trempat, de 1995x1995 mm i 12 mm de gruix, amb forats per a fixació a l'estructura, amb elements de fixació. (material) | 1 | 8200.58 | 8200.580 |
| mt47cit520a | U | Suports de lluminàries, de 3 m de longitud, per fixar sobre l'estructura metàl·lica, cadascun d'ells compost per un pilar d'acer S235JR laminat en calent, de 100x50 mm i 2 mm de gruix, acabat galvanitzat, i una creueta de xapa plegada galvanitzada en calent, de 2 mm d'espessor, amb forats per a fixació de lluminàries, acabat lacat, de color a escollir. (material) | 4 | 155.61 | 622.440 |
| mo041 | h | Oficial 1ª construcció d'obra civil. (mà d'obra) | 39.565 | 29.67 | 1173.894 |
| mo087 | h | Ajudant construcció d'obra civil. (mà d'obra) | 39.565 | 26.39 | 1044.120 |
| % | % | Costos directes complementaris | 2 % | 20516.564 | 410.331 |
|  |  | Costos directes |  |  | 20926.895 |

Residus:
- col·locació: mt47cit500a; factor de residu 0.006
- col·locació: mt47cit510b; factor de residu 0.0055
- col·locació: mt47cit520a; factor de residu 0.006

## Recursos

**mt47cit500a** U Estructura metàl·lica
Dades tècniques: Cost energètic 30176.635 MJ; Emissió de CO2 1223.412 kg; Codi LER 17 04 05; Massa de l'element 2146 kg; Volum 1.021905 m3
Residus:
- embalatge: re170203 Plàstic. (component de residu); rendiment 0.04 kg; Codi LER 17 02 03; Massa de l'element 1 kg; Volum 0.001667 m3

**mt47cit510b** U Conjunt de llunes de vidre de seguretat trempat
Dades tècniques: Cost energètic 53891.999 MJ; Emissió de CO2 3793.559 kg; Codi LER 17 02 02; Massa de l'element 2987.1 kg; Volum 2.9871 m3
Residus:
- embalatge: re170201 Fusta. (component de residu); rendiment 0.034 kg; Codi LER 17 02 01; Massa de l'element 1 kg; Volum 0.000909 m3
- embalatge: re170203 Plàstic; rendiment 0.001 kg

**mt47cit520a** U Suports de lluminàries
Dades tècniques: Cost energètic 819.355 MJ; Emissió de CO2 33.252 kg; Codi LER 17 04 05; Massa de l'element 58 kg; Volum 0.027619 m3
Residus:
- embalatge: re170203 Plàstic; rendiment 0.04 kg
