# Joc biosaludable, tipus surf

- Propietat de l'arxiu: CYPE Ingenieros S.A.
- Format: FIEBDC-3/2016
- Programa: Generador de preus de la construcció. CYPE Ingenieros, S.A.
- Data: 07/06/2025
- Divisa: EUR
- Costos indirectes: 3 %
- IVA: 21 %

## T Equipament urbà

### TB Àrees de jocs biosaludables

#### TBB Per a persones de la tercera edat

**TBB050** U Joc biosaludable, tipus surf.
Joc biosaludable, tipus surf, per a dos usuaris, de tub d'acer galvanitzat pintat al forn, de 81x67x132 cm. Col·locació en obra: amb tacs químics, sobre una superfície base.
Criteri de valoració econòmica: El preu no inclou la superfície base.
Inclou: Replanteig. Fixació del joc biosaludable.
Criteri d'amidament de projecte: Nombre d'unitats previstes, segons documentació gràfica de Projecte.
Criteri de mesura d'obra: Es mesurarà el nombre d'unitats realment executades segons especificacions de Projecte.

| Codi | Ut | Descripció | Rendiment | Preu | Import |
|---|---|---|---|---|---|
| mt50spl105b | U | Fixació composta per tac químic, volandera i cargol d'acer. (material) | 4 | 5.82 | 23.280 |
| mt52jbs050a | U | Joc biosaludable, tipus surf, per a dos usuaris, format per pal de tub d'acer galvanitzat pintat al forn, elements metàl·lics per a la subjecció dels usuaris, plataformes per a recolzament dels usuaris, empunyadures de material plàstic, placa base amb quatre punts d'ancoratge, tapa antivandàlica per a la protecció dels ancoratges, cargols d'acer galvanitzat i femelles autoblocants, de 81x67x132 cm, amb zona de seguretat de 6 m²; per a la realització d'exercicis de millora de la flexibilitat i de la coordinació general del cos i d'enfortiment de la musculatura lumbar, dorsal i dels malucs per part de la tercera edat. (material) | 1 | 606.61 | 606.610 |
| mo041 | h | Oficial 1ª construcció d'obra civil. (mà d'obra) | 1.978 | 29.67 | 58.687 |
| mo087 | h | Ajudant construcció d'obra civil. (mà d'obra) | 1.978 | 26.39 | 52.199 |
| % | % | Costos directes complementaris | 2 % | 740.776 | 14.816 |
|  |  | Costos directes |  |  | 755.592 |

## Recursos

**mt52jbs050a** U Joc biosaludable
Dades tècniques: Cost energètic 1547.938 MJ; Emissió de CO2 131.983 kg
Residus:
- embalatge: re150101 Envasos de paper i cartró. (component de residu); rendiment 1.415 kg; Codi LER 15 01 01; Massa de l'element 1 kg; Volum 0.001333 m3
