# Balisa d'acer corten

- Propietat de l'arxiu: CYPE Ingenieros S.A.
- Format: FIEBDC-3/2016
- Programa: Generador de preus de la construcció. CYPE Ingenieros, S.A.
- Data: 28/01/2025
- Divisa: EUR
- Costos indirectes: 3 %
- IVA: 21 %

## T Equipament urbà

### TI Il·luminació viària

#### TIB Balises

**TIB010** U Balisa d'acer corten.
Balisa model Área "SANTA & COLE", de 1100 mm d'altura, composta per cos d'acer corten de 6 mm d'espessor amb forma de tetraedre i reflector inclinat d'acer inoxidable AISI 304, amb 3 led de 25 W, classe de protecció I, grau de protecció IP66, fixada a una base de formigó HM-20/P/20/X0. Inclús replanteig, excavació manual del terreny, elements d'ancoratge, accessoris i eliminació i neteja del material sobrant.
Inclou: Replanteig. Excavació. Formigonat de la base de recolzament. Col·locació dels elements d'ancoratge. Fixació de la balisa. Connexionat. Col·locació de la làmpada i accessoris. Eliminació i neteja del material sobrant.
Criteri d'amidament de projecte: Nombre d'unitats previstes, segons documentació gràfica de Projecte.
Criteri de mesura d'obra: Es mesurarà el nombre d'unitats realment executades segons especificacions de Projecte.

| Codi | Ut | Descripció | Rendiment | Preu | Import |
|---|---|---|---|---|---|
| mt34syc301b | U | Balisa model Área "SANTA & COLE", de 1100 mm d'altura, composta per cos d'acer corten de 6 mm d'espessor amb forma de tetraedre i reflector inclinat d'acer inoxidable AISI 304, amb 3 led de 25 W, classe de protecció I, grau de protecció IP66, inclús perns d'ancoratge. (material) | 1 | 1593.78 | 1593.780 |
| mt10hmf010tLb | m³ | Formigó HM-20/B/20/X0, fabricat en central. (material) | 0.25 | 87.66 | 21.915 |
| mo020 | h | Oficial 1ª construcció. (mà d'obra) | 0.264 | 29.67 | 7.833 |
| mo077 | h | Ajudant construcció. (mà d'obra) | 0.264 | 26.39 | 6.967 |
| mo003 | h | Oficial 1ª electricista. (mà d'obra) | 0.264 | 30.63 | 8.086 |
| mo102 | h | Ajudant electricista. (mà d'obra) | 0.264 | 26.36 | 6.959 |
| % | % | Costos directes complementaris | 2 % | 1645.540 | 32.911 |
|  |  | Costos directes |  |  | 1678.451 |

Residus:
- col·locació: mt10hmf010tLb Formigó HM-20/B/20/X0, fabricat en central; factor de residu 0.00135719

## Recursos

**mt34syc301b** U Balisa model Área "SANTA & COLE"
Dades tècniques: Cost energètic 3132.459 MJ; Emissió de CO2 214.768 kg
Residus:
- embalatge: re150101 Envasos de paper i cartró. (component de residu); rendiment 0.35 kg; Codi LER 15 01 01; Massa de l'element 1 kg; Volum 0.001333 m3

**mt10hmf010tLb** m³ Formigó HM-20/B/20/X0, fabricat en central
Dades tècniques: Cost energètic 1840.000 MJ; Emissió de CO2 230.000 kg; Codi LER 17 01 01; Massa de l'element 2300 kg; Volum 1.533333 m3
