# Transport, posta en obra i retirada d'equip complet per a compactació dinàmica del terreny

- Propietat de l'arxiu: CYPE INGENIEROS, S.A.
- Format: FIEBDC-3/2002
- Divisa: EUR
- Costos indirectes: 3.00 %
- IVA: 21.00 %

## A Condicionament del terreny

### AM Millores del terreny

#### AMC Compactacions

**AMC001** U Transport, posta en obra i retirada d'equip complet per a compactació dinàmica del terreny.
Transport, posta en obra i retirada d'equip complet per a compactació dinàmica del terreny, mitjançant l'efecte d'impactes d'alta energia duts a terme amb maces d'impacte en caiguda lliure, a una distància de fins a 200 km.
Criteri de valoració econòmica: El preu inclou el desplaçament a l'obra del personal especialitzat.
Inclou: Muntatge de l'equip. Desmuntatge de l'equip.
Criteri d'amidament de projecte: Nombre d'unitats previstes, segons documentació gràfica de Projecte.
Criteri de mesura d'obra: Es mesurarà el nombre d'unitats realment executades segons especificacions de Projecte.

| Codi | Ut | Descripció | Rendiment | Preu | Import |
|---|---|---|---|---|---|
| mq02din010a | U | Transport, posada en obra i retirada d'equip complet per a compactació dinàmica, mitjançant l'efecte d'impactes d'alta energia, a una distància de fins a 200 km. (maquinària) | 1.000 | 3594.14 | 3594.14 |
| % | % | Costos directes complementaris | 2 % | 3594.14 | 71.88 |
|  |  | Costos directes |  |  | 3666.02 |
