# Ciment utilitzat en la preparació de morter o beurada de ciment, consumits en excés sobre el volum teòric, durant els treballs de consolidació del terreny mitjançant el sistema Jet Grouting

- Propietat de l'arxiu: CYPE INGENIEROS, S.A.
- Format: FIEBDC-3/2002
- Divisa: EUR
- Costos indirectes: 3.00 %
- IVA: 21.00 %

## A Condicionament del terreny

### AM Millores del terreny

#### AMJ Jet Grouting

**AMJ005** kg Ciment utilitzat en la preparació de morter o beurada de ciment, consumits en excés sobre el volum teòric, durant els treballs de consolidació del terreny mitjançant el sistema Jet Grouting.
Ciment utilitzat en la preparació de morter o beurada de ciment, consumits en excés sobre el volum teòric, durant els treballs de consolidació del terreny mitjançant el sistema Jet Grouting.
Inclou: Recollida de sobrants i càrrega manual a contenidor.
Criteri de mesura d'obra: Es determinarà, a partir del pes obtingut en bàscula oficial de les unitats arribades a obra, el pes de les unitats realment executades segons especificacions de Projecte.

| Codi | Ut | Descripció | Rendiment | Preu | Import |
|---|---|---|---|---|---|
| mt08cem010e | kg | Ciment Pòrtland CEM I 52,5 N, en sacs, segons UNE-EN 197-1. (material) | 1.000 | 0.12 | 0.12 |
| mo113 | h | Peó ordinari construcció. (mà d'obra) | 0.006 | 20.46 | 0.12 |
| % | % | Costos directes complementaris | 2 % | 0.24 | 0.00 |
|  |  | Costos directes |  |  | 0.24 |
