# Carregador de perfil d'acer S275JR

- Propietat de l'arxiu: CYPE INGENIEROS, S.A.
- Format: FIEBDC-3/2002
- Divisa: EUR
- Costos indirectes: 3.00 %
- IVA: 21.00 %

## E Estructures

### EA Acer

#### EAC Carregadors

**EAC020** m Carregador de perfil d'acer S275JR, laminat en calent, format per peça composta de les sèries IPN, IPE, HEB, HEA, HEM, UPN, L, LD i T i platines metàl·liques, amb un pes de 10 kg/m, galvanitzat en calent, en arrancada de fàbrica de totxana de plantes baixes, façanes o parapets.
Subministrament i muntatge de carregador de perfil d'acer UNE-EN 10025 S275JR, laminat en calent, format per peça composada de les sèries IPN, IPE, HEB, HEA, HEM, UPN, L, LD i T, suspesa de la forja mitjançant platines metàl·liques, amb un pes de 10 kg/m, acabat galvanitzat en calent, treballat en taller i col·locat en obra amb soldadura i cargoleria per la seva subjecció a l'estructura, en arrancada de fàbrica de totxana de plantes baixes, façanes o parapets. Fins i tot p/p de preparació en taller de superfícies en grau SA 2 1/2 segons UNE-EN ISO 8501-1, preparació de vorades, talls, peces especials, escapçadures, soldadures, platines i cargoleria d'alta resistència, amb capa d'emprimació anticorrosiva i reparació en obra de quants desperfectes s'originen per raons de transport, manipulació o muntatge, amb el mateix grau de preparació de superfícies i acabat.
Inclou: Neteja i preparació del plànol de suport. Replanteig i marcat dels eixos. Col·locació i fixació provisional de carregadors. Aplomat i anivellació. Execució de les unions. Reparació de defectes superficials.
Criteri d'amidament de projecte: Longitud mesurada a eixos, segons documentació gràfica de Projecte.
Criteri de mesura d'obra: Es mesurarà a eixos, la longitud realment executada segons especificacions de Projecte.

| Codi | Ut | Descripció | Rendiment | Preu | Import |
|---|---|---|---|---|---|
| mt07ala200d | kg | Perfil d'acer UNE-EN 10025 S275JR, de les sèries IPN, IPE, HEB, HEA, HEM, UPN, L, LD i T, laminat en calent, amb recobriment galvanitzat, per aplicacions estructurals. Elaborat en taller i col·locat en obra. (material) | 10.000 | 1.92 | 19.20 |
| mq08sol020 | h | Equip i elements auxiliars per soldadura elèctrica. (maquinària) | 0.141 | 3.09 | 0.44 |
| op00cor020 |  | Talladora manual de metall, de disc. | 1.000 | 0.00 | 0.00 |
| mo046 | h | Oficial 1ª muntador d'estructura metàl·lica. (mà d'obra) | 0.167 | 24.47 | 4.09 |
| mo092 | h | Ajudant muntador d'estructura metàl·lica. (mà d'obra) | 0.096 | 21.71 | 2.08 |
| % | % | Costos directes complementaris | 2 % | 25.81 | 0.52 |
|  |  | Costos directes |  |  | 26.33 |
