# Muntatge i desmuntatge

- Propietat de l'arxiu: CYPE INGENIEROS, S.A.
- Format: FIEBDC-3/2002
- Divisa: EUR
- Costos indirectes: 3.00 %
- IVA: 21.00 %

## E Estructures

### EH Formigó armat

#### EHM Murs

**EHM012** m² Muntatge i desmuntatge, en una cara del mur, de sistema d'encofrat a dues cares "STRONG FORMS" amb acabat tipus industrial per revestir, realitzat amb panells metàl·lics modulars, amortitzables en 500 usos, per a formació de mur de formigó armat de 2,8 m d'altura i de 20 cm cm d'espessor. Inclús líquid desencofrant per evitar l'adherència del formigó a l'encofrat, accessoris de fixació dels panells, rematades i peces especials.
Muntatge i desmuntatge, en una cara del mur, de sistema d'encofrat a dues cares "STRONG FORMS" amb acabat tipus industrial per revestir, realitzat amb panells metàl·lics modulars, amortitzables en 500 usos, per a formació de mur de formigó armat de 2,8 m d'altura i de 20 cm cm d'espessor. Inclús líquid desencofrant per evitar l'adherència del formigó a l'encofrat, accessoris de fixació dels panells, rematades i peces especials.
Inclou: Neteja i preparació del plànol de suport. Muntatge del sistema d'encofrat. Col·locació d'elements de sustentació, fixació i apuntalament. Aplomat i anivellació de l'encofrat. Desmuntatge del sistema d'encofrat. Neteja i emmagatzematge de l'encofrat.
Criteri d'amidament de projecte: Superfície d'encofrat en contacte amb el formigó, mesurada segons documentació gràfica de Projecte, sense deduir forats menors de 1 m², incloent la superfície necessària per conformar el perímetre dels buits.
Criteri de mesura d'obra: Es mesurarà la superfície d'encofrat en contacte amb el formigó realment executada segons especificacions de Projecte, sense deduir forats menors de 1 m², incloent la superfície necessària per conformar el perímetre dels buits.

| Codi | Ut | Descripció | Rendiment | Preu | Import |
|---|---|---|---|---|---|
| mt08stf010P | U | Panell metàl·lic modular per a sistema d'encofrat "STRONG FORMS" de murs de formigó, de 2950x600 mm, per a muntatge en la cara exterior del mur. (material) | 0.001 | 595.29 | 0.60 |
| mt08stf010L | U | Panell metàl·lic modular per a sistema d'encofrat "STRONG FORMS" de murs de formigó, de 2950x500 mm, per a muntatge en la cara exterior del mur. (material) | 0.001 | 548.86 | 0.55 |
| mt08stf010H | U | Panell metàl·lic modular per a sistema d'encofrat "STRONG FORMS" de murs de formigó, de 2950x400 mm, per a muntatge en la cara exterior del mur. (material) | 0.001 | 474.25 | 0.47 |
| mt08stf010D | U | Panell metàl·lic modular per a sistema d'encofrat "STRONG FORMS" de murs de formigó, de 2950x300 mm, per a muntatge en la cara exterior del mur. (material) | 0.001 | 411.73 | 0.41 |
| mt08stf010z | U | Panell metàl·lic modular per a sistema d'encofrat "STRONG FORMS" de murs de formigó, de 2950x200 mm, per a muntatge en la cara exterior del mur. (material) | 0.001 | 342.20 | 0.34 |
| mt08stf010x | U | Panell metàl·lic modular per a sistema d'encofrat "STRONG FORMS" de murs de formigó, de 2950x150 mm, per a muntatge en la cara exterior del mur. (material) | 0.001 | 312.79 | 0.31 |
| mt08stf010s | U | Panell metàl·lic modular per a sistema d'encofrat "STRONG FORMS" de murs de formigó, de 2800x600 mm, per a muntatge en la cara interior del mur. (material) | 0.001 | 611.62 | 0.61 |
| mt08stf010o | U | Panell metàl·lic modular per a sistema d'encofrat "STRONG FORMS" de murs de formigó, de 2800x500 mm, per a muntatge en la cara interior del mur. (material) | 0.001 | 559.00 | 0.56 |
| mt08stf010k | U | Panell metàl·lic modular per a sistema d'encofrat "STRONG FORMS" de murs de formigó, de 2800x400 mm, per a muntatge en la cara interior del mur. (material) | 0.001 | 483.91 | 0.48 |
| mt08stf010g | U | Panell metàl·lic modular per a sistema d'encofrat "STRONG FORMS" de murs de formigó, de 2800x300 mm, per a muntatge en la cara interior del mur. (material) | 0.001 | 430.79 | 0.43 |
| mt08stf010c | U | Panell metàl·lic modular per a sistema d'encofrat "STRONG FORMS" de murs de formigó, de 2800x200 mm, per a muntatge en la cara interior del mur. (material) | 0.001 | 341.16 | 0.34 |
| mt08stf010a | U | Panell metàl·lic modular per a sistema d'encofrat "STRONG FORMS" de murs de formigó, de 2800x150 mm, per a muntatge en la cara interior del mur. (material) | 0.001 | 304.66 | 0.30 |
| mt08stf020j | U | Panell superior metàl·lic modular per a formació de finestres, per a sistema d'encofrat "STRONG FORMS" de murs de formigó, de 750x600 mm, per a muntatge en la cara exterior del mur. (material) | 0.001 | 285.10 | 0.29 |
| mt08stf020n | U | Panell superior metàl·lic modular per a formació de finestres, per a sistema d'encofrat "STRONG FORMS" de murs de formigó, de 600x600 mm, per a muntatge en la cara interior del mur. (material) | 0.001 | 267.75 | 0.27 |
| mt08stf030b | U | Panell superior metàl·lic modular per a formació de portes, per a sistema d'encofrat "STRONG FORMS" de murs de formigó, de 750x900 mm, per a muntatge en la cara exterior del mur. (material) | 0.001 | 320.62 | 0.32 |
| mt08stf030c | U | Panell superior metàl·lic modular per a formació de portes, per a sistema d'encofrat "STRONG FORMS" de murs de formigó, de 600x900 mm, per a muntatge en la cara interior del mur. (material) | 0.001 | 314.36 | 0.31 |
| mt08stf020e | U | Panell inferior metàl·lic modular per a formació de finestres, per a sistema d'encofrat "STRONG FORMS" de murs de formigó, de 1100x600 mm, per a muntatge en la cara interior o en la cara exterior del mur. (material) | 0.001 | 323.14 | 0.32 |
| mt08stf050c | U | Tapa metàl·lica per a formació de portes, per a sistema d'encofrat "STRONG FORMS" de murs de formigó, de 2100x208 mm. (material) | 0.001 | 184.37 | 0.18 |
| mt08stf050d | U | Tapa metàl·lica per a formació de portes, per a sistema d'encofrat "STRONG FORMS" de murs de formigó, de 876x208 mm. (material) | 0.001 | 87.36 | 0.09 |
| mt08stf040b | U | Tapa metàl·lica per a formació de finestres, per a sistema d'encofrat "STRONG FORMS" de murs de formigó, de 100x208 mm. (material) | 0.002 | 129.97 | 0.26 |
| mt08stf070c | U | Perfil per a acabat d'angles, per a sistema d'encofrat de murs de formigó, Perfil Esquinero "STRONG FORMS", de 2950 mm de longitud. (material) | 0.001 | 533.55 | 0.53 |
| mt08stf070b | U | Perfil per a acabat d'angles, per a sistema d'encofrat de murs de formigó, Perfil Rincón "STRONG FORMS", de 2800 mm de longitud. (material) | 0.001 | 359.78 | 0.36 |
| mt08dba010b | l | Agent desemmotllant, a base d'olis especials, emulsionant en aigua per a encofrats metàl·lics, fenòlics o de fusta. (material) | 0.030 | 1.98 | 0.06 |
| mo044 | h | Oficial 1ª encofrador. (mà d'obra) | 0.263 | 24.97 | 6.57 |
| mo091 | h | Ajudant encofrador. (mà d'obra) | 0.216 | 22.19 | 4.79 |
| % | % | Costos directes complementaris | 2 % | 19.75 | 0.40 |
|  |  | Costos directes |  |  | 20.15 |
