# Ancoratge químic estructural sobre formigó, mitjançant cartutx d'injecció de resina, sistema SAFEset "HILTI"

- Propietat de l'arxiu: CYPE INGENIEROS, S.A.
- Format: FIEBDC-3/2002
- Divisa: EUR
- Costos indirectes: 3.00 %
- IVA: 21.00 %

## E Estructures

### EH Formigó armat

#### EHW Ancoratges estructurals

**EHW001** U Ancoratge químic estructural sobre formigó, mitjançant cartutx d'injecció de resina, sistema SAFEset "HILTI".
Ancoratge químic estructural realitzat en element de formigó de 120 mm d'espessor mínim, sistema SAFEset "HILTI", format per una perforació de 10 mm de diàmetre i 64 mm de profunditat, realitzada mitjançant trepant amb martell percussor i broca, reomplert de las dues terceres parts de la perforació amb resines de metacrilat d'uretà, model HIT-HY 200-A 330/2, aplicada mitjançant injecció i posterior inserció, mitjançant un lleu moviment de rotació, d'element de fixació compost per vareta roscada d'acer galvanitzat, model HIT-Z M8x80, de 8 mm de diàmetre i 80 mm de longitud, femella i volandera.
Inclou: Replanteig de la posició de l'ancoratge. Execució de la perforació. Neteja de la pols resultant. Preparació del cartutx. Injecció de la resina. Inserció de l'element de fixació. Aplicació del parell de collament amb clau dinamomètrica. Neteja de les restes sobrants.
Criteri d'amidament de projecte: Nombre d'unitats previstes, segons documentació gràfica de Projecte.
Criteri de mesura d'obra: Es mesurarà el nombre d'unitats realment executades segons especificacions de Projecte.

| Codi | Ut | Descripció | Rendiment | Preu | Import |
|---|---|---|---|---|---|
| mt26phi010c | U | Cartutx bicomponent a base de resines de metacrilat d'uretà, model HIT-HY 200-A 330/2 "HILTI", de 0,33 litres, amb dos mescladors i una extensió de mesclador. (material) | 0.010 | 80.19 | 0.80 |
| mt26phi330aa | U | Element de fixació compost per vareta roscada d'acer galvanitzat, segons UNE-EN ISO 898-1, model HIT-Z M8x80 "HILTI", de 8 mm de diàmetre i 80 mm de longitud, femella i volandera, per a fixacions sobre estructures de formigó. (material) | 1.000 | 1.91 | 1.91 |
| mq06eim070 | U | Aplicador manual per a cartutxos d'injecció de resines, model HDM 500 "HILTI". (maquinària) | 0.003 | 71.32 | 0.21 |
| op00tal010 |  | Trepant. | 1.000 | 0.00 | 0.00 |
| mo020 | h | Oficial 1ª construcció. (mà d'obra) | 0.096 | 29.67 | 2.85 |
| mo112 | h | Peó especialitzat construcció. (mà d'obra) | 0.096 | 25.67 | 2.46 |
| % | % | Costos directes complementaris | 2 % | 8.23 | 0.16 |
|  |  | Costos directes |  |  | 8.39 |
