# Peu de pilar amb recolzament articulat

- Propietat de l'arxiu: CYPE INGENIEROS, S.A.
- Format: FIEBDC-3/2002
- Divisa: EUR
- Costos indirectes: 3.00 %
- IVA: 21.00 %

## E Estructures

### EM Fusta

#### EMM Elements auxiliars per a estructures de fusta

**EMM030** U Peu de pilar amb recolzament articulat.
Peu de pilar inclinable, d'acer UNE-EN 10025 S235JR, amb protecció Z275 enfront de la corrosió, de 71x60 mm a la zona a connectar amb el pilar, 100x100 mm en la connexió inferior i 5 mm de gruix, formant un recolzament articulat de 100 mm d'altura per a pilar de fusta; fixat a l'estructura portant de formigó amb 60 ancoratges químics estructurals mitjançant perforacions, reomplert dels orificis amb injecció de resina de vinilèster, lliure d'estirè, de dos components, i posterior inserció de varetes roscades amb femelles i volanderes, d'acer galvanitzat qualitat 5.8, segons UNE-EN ISO 898-1, de 8 mm de diàmetre i 110 mm de longitud; i fixat al pilar amb 60 cargols autoperforants per a fusta, de 3,5 mm de diàmetre i 40 mm de longitud, d'acer galvanitzat amb revestiment de crom.
Inclou: Col·locació i fixació provisional dels elements d'unió. Aplomat i anivellació. Reglatges de les peces i ajustament definitiu de les unions entre els diferents components de l'estructura.
Criteri d'amidament de projecte: Nombre d'unitats previstes, segons documentació gràfica de Projecte.
Criteri de mesura d'obra: Es mesurarà el nombre d'unitats realment executades segons especificacions de Projecte.

| Codi | Ut | Descripció | Rendiment | Preu | Import |
|---|---|---|---|---|---|
| mt07emr010a | U | Peu de pilar inclinable, d'acer UNE-EN 10025 S235JR, amb protecció Z275 enfront de la corrosió, de 71x60 mm a la zona a connectar amb el pilar, 100x100 mm en la connexió inferior i 5 mm de gruix, per a formació de recolzament articulat en pilar de fusta, de 100 mm d'altura. (material) | 1.000 | 41.51 | 41.51 |
| mt07emr113ac | U | Cargol autoperforant per a fusta, de 3,5 mm de diàmetre i 40 mm de longitud, d'acer galvanitzat amb revestiment de crom. (material) | 60.000 | 0.05 | 3.00 |
| mt26aqr020aa | U | Ancoratge compost per vareta roscada d'acer galvanitzat qualitat 5.8, segons UNE-EN ISO 898-1, de 8 mm de diàmetre, i 110 mm de longitud, femella i volandera, per a fixacions sobre estructures de formigó. (material) | 60.000 | 0.16 | 9.60 |
| mt26pmr010a | U | Cartutx de resina de vinilèster, lliure d'estirè, de dos components, de 300 ml, per aplicacions estructurals. (material) | 1.307 | 25.03 | 32.71 |
| mo048 | h | Oficial 1ª muntador d'estructura de fusta. (mà d'obra) | 0.330 | 29.64 | 9.78 |
| mo095 | h | Ajudant muntador d'estructura de fusta. (mà d'obra) | 0.330 | 26.36 | 8.70 |
| % | % | Costos directes complementaris | 2 % | 105.30 | 2.11 |
|  |  | Costos directes |  |  | 107.41 |
