# Revestiment exterior de façana ventilada, de plaques laminades compactes d'alta pressió (HPL)

- Propietat de l'arxiu: CYPE INGENIEROS, S.A.
- Format: FIEBDC-3/2002
- Divisa: EUR
- Costos indirectes: 3.00 %
- IVA: 21.00 %

## F Façanes i particions

### FA Façanes ventilades

#### FAA Revestiment exterior de plaques laminades compactes d'alta pressió (HPL)

**FAA005** m² Revestiment exterior de façana ventilada, de plaques laminades compactes d'alta pressió (HPL).
Revestiment exterior de façana ventilada, de plaques laminades compactes d'alta pressió (HPL), de 1400x600x6 mm, acabat mat, color a escollir, amb el preu incrementat el 5% en concepte de peces especials per a la resolució de punts singulars; col·locació mitjançant el sistema de fixació vista amb reblons cecs, sobre subestructura de suport d'aliatge d'alumini EN AW-6060 T5. Inclús reblons cecs, d'alumini o d'acer inoxidable A2 o A4, per a la fixació del revestiment a la subestructura suport; tirafons d'acer inoxidable A2 i tacs de niló per a la fixació dels perfils de la subestructura al full principal de fàbrica, i ancoratges mecànics d'expansió, d'acer inoxidable A2 per a la fixació dels perfils al forjat.
Criteri de valoració econòmica: El preu no inclou l'aïllament tèrmic.
Inclou: Neteja i preparació de la superfície suport. Replanteig de les juntes de dilatació i draps de treball. Replanteig de l'especejament del revestiment i dels punts d'ancoratge de la subestructura suport. Fixació de la subestructura suport al full principal i al forjat. Preparació del revestiment. Aplomat, anivellament i alineació del revestiment. Fixació definitiva del revestiment a la subestructura suport. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12prg010ihab | m² | Placa laminada compacta d'alta pressió (HPL), de 1400x600x6 mm, acabat mat, color a escollir, Euroclasse B-s2, d0 de reacció al foc, segons UNE-EN 13501-1, a base de resines termoenduribles que no contenen urea-formaldehid, reforçada de forma homogènia amb fibres de fusta certificada FSC o PEFC, amb superfície decorativa no melamínica i propietats antigrafiti durant tota la seva vida útil, tipus EDF segons UNE-EN 438-2, amb resistència als rajos ultraviolat no inferior a 4-5 en contrastar amb l'escala de grisos d'UNE-EN 20105-A-02; amb el preu incrementat el 5% en concepte de peces especials per a la resolució de punts singulars. (material) | 1.000 | 52.50 | 52.50 |
| mt12prg020p | m² | Subestructura suport, per a la sustentació d'el revestiment exterior de plaques laminades compactes d'alta pressió (HPL), mitjançant el sistema de fixació vista amb reblons cecs, formada per: perfils verticals en T de 110x52x2 mm i en L de 50x42x2 mm, d'alumini d'aliatge 6060 amb tractament tèrmic T5 i esquadres de càrrega de 150x40 mm i esquadres de recolzament de 80x40 mm, d'alumini d'aliatge 6060 amb tractament tèrmic T5; amb reblons cecs, d'alumini o d'acer inoxidable A2 o A4, per a la fixació del revestiment a la subestructura suport; tirafons d'acer inoxidable A2 i tacs de niló per a la fixació dels perfils de la subestructura al full principal de fàbrica, i ancoratges mecànics d'expansió, d'acer inoxidable A2 per a la fixació dels perfils al forjat. (material) | 1.000 | 33.66 | 33.66 |
| op00ato010 |  | Tornavís. | 1.000 | 0.00 | 0.00 |
| mo052 | h | Oficial 1ª muntador de sistemes de façanes prefabricades. (mà d'obra) | 1.007 | 29.34 | 29.55 |
| mo099 | h | Ajudant muntador de sistemes de façanes prefabricades. (mà d'obra) | 1.007 | 25.28 | 25.46 |
| % | % | Costos directes complementaris | 3 % | 141.17 | 4.24 |
|  |  | Costos directes |  |  | 145.41 |
