# Revestiment exterior de façana ventilada, de panells de fusta i ciment

- Propietat de l'arxiu: CYPE INGENIEROS, S.A.
- Format: FIEBDC-3/2002
- Divisa: EUR
- Costos indirectes: 3.00 %
- IVA: 21.00 %

## F Façanes i particions

### FA Façanes ventilades

#### FAV Revestiment exterior de panells de fusta i ciment

**FAV010** m² Revestiment exterior de façana ventilada, de panells de fusta i ciment.
Revestiment exterior de façana ventilada, de panells de fusta i ciment, de 2600x1250 mm i 12 mm de gruix, color gris, conductivitat tèrmica 0,22 W/(mK) i Euroclasse B-s1, d0 de reacció al foc, segons UNE-EN 13501-1, acabat en brut; col·locació mitjançant el sistema d'ancoratge ocult de grapa, sobre subestructura de suport d'aliatge d'alumini EN AW-6063 T5. Inclús tirafons i ancoratges mecànics d'expansió d'acer inoxidable A2, per a la fixació de la subestructura suport.
Criteri de valoració econòmica: El preu no inclou l'aïllament tèrmic.
Inclou: Neteja i preparació de la superfície suport. Replanteig de les juntes de dilatació i draps de treball. Replanteig de l'especejament del revestiment i dels punts d'ancoratge de la subestructura suport. Fixació de la subestructura suport al full principal i al forjat. Preparació del revestiment. Aplomat, anivellament i alineació del revestiment. Fixació definitiva del revestiment a la subestructura suport. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt19sbg010a | m² | Subestructura suport, per a la sustentació d'el revestiment exterior, regulable en els eixos vertical i horitzontal, formada per perfils verticals en T i en L d'alumini extrudit d'aliatge 6063 amb tractament tèrmic T5, acabat lacat, color negre, amb marca de qualitat QUALICOAT classe SEASIDE amb 60 micres de gruix mínim de pel·lícula seca; esquadres de càrrega i esquadres de recolzament; grapes amb ungla oculta d'alumini extrudit d'aliatge 6063 amb tractament tèrmic T5, acabat anoditzat, color plata natural amb un gruix mínim de 15 micres; amb tirafons d'acer inoxidable A2 i tacs de niló per a la fixació dels perfils al full principal i ancoratges mecànics d'expansió, d'acer inoxidable A2 per a la fixació dels perfils al forjat. (material) | 1.000 | 21.05 | 21.05 |
| mt12vir010gb | m² | Panell de fusta i ciment, de 2600x1250 mm i 12 mm de gruix, color gris, acabat en brut, conductivitat tèrmica 0,22 W/(mK) i Euroclasse B-s1, d0 de reacció al foc, segons UNE-EN 13501-1; amb el preu incrementat el 5% en concepte de peces especials per a la resolució de punts singulars. Segons UNE-EN 13986. (material) | 1.000 | 17.71 | 17.71 |
| mo052 | h | Oficial 1ª muntador de sistemes de façanes prefabricades. (mà d'obra) | 1.007 | 29.34 | 29.55 |
| mo099 | h | Ajudant muntador de sistemes de façanes prefabricades. (mà d'obra) | 1.007 | 25.28 | 25.46 |
| % | % | Costos directes complementaris | 2 % | 93.77 | 1.88 |
|  |  | Costos directes |  |  | 95.65 |
