# Revestiment exterior de façana ventilada, de lamel·les de fusta

- Propietat de l'arxiu: CYPE INGENIEROS, S.A.
- Format: FIEBDC-3/2002
- Divisa: EUR
- Costos indirectes: 3.00 %
- IVA: 21.00 %

## F Façanes i particions

### FA Façanes ventilades

#### FAZ Revestiment exterior de lamel·les o llistons de fusta

**FAZ010** m² Revestiment exterior de façana ventilada, de lamel·les de fusta.
Revestiment exterior de façana ventilada, de lamel·les de fusta massissa de pi silvestre (Pinus sylvestris) procedent d'Espanya, tractada en autoclau, de secció rectangular, amb les vores encadellades, de 3000x80x22 mm, amb classe d'ús 3.1, segons UNE-EN 335; col·locació en posició horitzontal amb cargols, sobre subestructura de suport formada per llistó de 46x46 mm de secció, de fusta de pinastre (Pinus pinaster), tractada en autoclau, amb classe d'ús 4, segons UNE-EN 335, amb una separació de 600 mm, fixades a suport de fusta amb cargols d'acer al carboni. Inclús cinta autoadhesiva, d'escuma de polietilè de cel·les tancades.
Criteri de valoració econòmica: El preu no inclou l'aïllament tèrmic.
Inclou: Neteja i preparació de la superfície suport. Replanteig de les juntes de dilatació i draps de treball. Replanteig sobre el parament de les llates d'empostissar. Col·locació i fixació de les llates. Preparació del revestiment. Aplomat, anivellament i alineació del revestiment. Fixació de les lamel·les a les llates. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt07mee203fA | m | Llistó de 46x46 mm de secció, de fusta de pinastre (Pinus pinaster), tractada en autoclau, amb classe d'ús 4, segons UNE-EN 335, acabat raspallat, amb humitat inferior al 20%. (material) | 1.700 | 2.25 | 3.83 |
| mt15pdr070a | m | Cinta autoadhesiva, d'escuma de polietilè de cel·les tancades, amb adhesiu acrílic sense dissolvents, de 3 mm d'espessor i 50 mm d'amplada, rang de temperatura de treball de -30 a 80°C, per a aplicar en interiors i exteriors, per al segellat dels orificis formats en el clavat d'elements de fusta, subministrada en rotllos de 30 m de longitud. (material) | 1.700 | 0.80 | 1.36 |
| mt07emr411ad | U | Cargol de 5 mm de diàmetre i 80 mm de longitud, d'acer al carboni, per a ús exterior. (material) | 27.000 | 0.13 | 3.51 |
| mt22bar020ccb | m² | Lamel·les de fusta massissa de pi silvestre (Pinus sylvestris) procedent d'Espanya, tractada en autoclau, de secció rectangular, amb les vores encadellades, de 3000x80x22 mm, amb classe d'ús 3.1, segons UNE-EN 335; amb el preu incrementat el 5% en concepte de peces especials per a la resolució de punts singulars. Tall en taller, per a muntatge en obra. (material) | 1.050 | 33.37 | 35.04 |
| mo011 | h | Oficial 1ª muntador. (mà d'obra) | 0.944 | 30.63 | 28.91 |
| mo080 | h | Ajudant muntador. (mà d'obra) | 0.944 | 26.39 | 24.91 |
| % | % | Costos directes complementaris | 2 % | 97.56 | 1.95 |
|  |  | Costos directes |  |  | 99.51 |
