# Envà senzill de 10+70+10 mm de gruix

- Propietat de l'arxiu: CYPE INGENIEROS, S.A.
- Format: FIEBDC-3/2002
- Divisa: EUR
- Costos indirectes: 3.00 %
- IVA: 21.00 %

## F Façanes i particions

### FB Envà d'entramat autoportant

#### FBR De plaques laminades compactes d'alta pressió (HPL)

**FBR010** m² Envà senzill de 10+70+10 mm de gruix, realitzat amb dos fulls iguals de plaques laminades compactes d'alta pressió (HPL) tipus Virtuon FR "TRESPA", de 600x2500x10 mm, acabat Gold Yellow, textura Satin, amb junt obert amb el sistema de fixació oculta TS2000 sobre muntants d'acer galvanitzat de 70 mm d'amplada col·locats cada 400 mm sobre banda acústica; 90 mm de gruix total.
Envà senzill "TRESPA" autoportant, de 90 mm de gruix total, sobre banda acústica, format per una estructura de perfils de xapa d'acer galvanitzat de 70 mm d'amplada, a base de muntants (elements verticals) separats 400 mm entre si, i canals (elements horitzontals), a la què es fixen les dos fulls iguals de plaques laminades compactes d'alta pressió (HPL) tipus Virtuon FR "TRESPA", de 600x2500x10 mm, acabat Gold Yellow, textura Satin, amb junt obert amb el sistema de fixació oculta TS2000. Inclús banda acústica de dilatació autoadhesiva; fixacions per a l'ancoratge de canals i muntants metàl·lics; kit de complements per a la instal·lació de les plaques.
Inclou: Replanteig i traçat en el forjat inferior i en el superior dels envans a realitzar. Col·locació de banda d'estanquitat i canals inferiors, sobre paviment acabat o base de seient. Col·locació de banda d'estanquitat i canals superiors, sota forjats. Col·locació i fixació dels muntants sobre els elements horitzontals. Tall de les plaques. Fixació de les plaques per al tancament d'una de les cares de l'envà. Fixació de les plaques per al tancament de la segona cara de l'envà. Replanteig de les caixes per a allotjament de mecanismes elèctrics i de pas d'instal·lacions, i posterior perforació de les plaques.
Criteri d'amidament de projecte: Superfície mesurada segons documentació gràfica de Projecte, sense duplicar cantonades ni encontres, deduint els buits de superfície major de 2 m².
Criteri de mesura d'obra: Es mesurarà la superfície realment executada segons especificacions de Projecte, sense duplicar cantonades ni encontres, seguint els criteris d'amidament exposats en la norma UNE 92305 per a les plaques de guix laminat i deduint els buits de superfície major de 2 m² per a la resta de plaques.
Criteri de valoració econòmica: El preu inclou la resolució de trobades i punts singulars i les ajudes per a la formació d'encaixonats per a instal·lacions, però no inclou l'aïllament a col·locar entre els muntants.

| Codi | Ut | Descripció | Rendiment | Preu | Import |
|---|---|---|---|---|---|
| mt12psg041c | m | Banda autoadhesiva desolidaritzant d'escuma de poliuretà de cel·les tancades, de 3,2 mm d'espessor i 70 mm d'amplada, resistència tèrmica 0,10 m²K/W, conductivitat tèrmica 0,032 W/(mK). (material) | 1.200 | 0.34 | 0.41 |
| mt12psg070d | m | Canal de perfil d'acer galvanitzat de 70 mm d'amplada, segons UNE-EN 14195. (material) | 0.950 | 1.17 | 1.11 |
| mt12psg060d | m | Muntant de perfil d'acer galvanitzat de 70 mm d'amplada, segons UNE-EN 14195. (material) | 3.500 | 1.45 | 5.08 |
| mt12prt110aa1 | m² | Placa laminada compacta d'alta pressió (HPL), Virtuon FR "TRESPA", de 600x2500x10 mm, acabat Gold Yellow, textura Satin, Euroclasse B-s2, d0 de reacció al foc, per a col·locar mitjançant el sistema TS2000 de fixació oculta, a base de resines termoenduribles i fibres de fusta, amb superfície decorativa EBC (Electron Beam Curing). (material) | 2.100 | 43.02 | 90.34 |
| mt12prt120a | U | Kit de complements per a la instal·lació del sistema d'entramat autoportant TS 2000 "TRESPA". (material) | 1.000 | 11.03 | 11.03 |
| op00fre010 |  | Fresadora. | 1.000 | 0.00 | 0.00 |
| op00ato010 |  | Tornavís. | 1.000 | 0.00 | 0.00 |
| mo053 | h | Oficial 1ª muntador de prefabricats interiors. (mà d'obra) | 0.348 | 25.32 | 8.81 |
| mo100 | h | Ajudant muntador de prefabricats interiors. (mà d'obra) | 0.348 | 21.75 | 7.57 |
| % | % | Costos directes complementaris | 2 % | 124.35 | 2.49 |
|  |  | Costos directes |  |  | 126.84 |
