# Tancament de buit d'ascensor amb plaques de guix laminat mitjançant el sistema Placo Fire EI 120 "PLACO"

- Propietat de l'arxiu: CYPE INGENIEROS, S.A.
- Format: FIEBDC-3/2002
- Divisa: EUR
- Costos indirectes: 3.00 %
- IVA: 21.00 %

## F Façanes i particions

### FB Entramats autoportants

#### FBY De plaques de guix laminat

**FBY080** m² Tancament de buit d'ascensor amb plaques de guix laminat mitjançant el sistema Placo Fire EI 120 "PLACO", d'envà múltiple (19+41+15+15+15)/600 (1 Coreboard, i 3 Habito HBT 13), amb una resistència al foc de 120 minuts; 97,5 mm de gruix total.
Subministrament i muntatge de tancament de buit d'ascensor amb plaques de guix laminat mitjançant el sistema Placo Fire EI 120 "PLACO" d'envà múltiple, amb una resistència al foc de 120 minuts, de 4,50 m d'altura màxima i 97,5 mm de gruix total, amb nivell de qualitat de l'acabat estàndard (Q2), format per una estructura simple, de perfils de xapa d'acer galvanitzat de 60 mm d'amplada, a base de canals (elements horitzontals) 62SC55, 62C50 i 62J70, muntants (elements verticals) 60I70, separats 600 mm entre si i perfils de fixació G102, per rebre un total de 4 plaques de guix laminat: una placa Coreboard en una cara i tres plaques tallafocs (PPF) en l'altra cara, banda tallafocs Firestrip, col·locada sobre el canal superior, segellador Sealant, aplicat sobre el perímetre de l'estructura. Inclús banda desolidaritzadora; fixacions per a l'ancoratge de canals i muntants metàl·lics; cargols per a la fixació de les plaques; pasta i cinta per al tractament de junts.
Inclou: Replanteig i traçat en el forjat inferior i en el superior dels envans a realitzar. Col·locació i fixació de les canals. Col·locació i fixació dels muntants sobre els elements horitzontals. Tall de les plaques. Muntatge de la placa interior. Col·locació, sobre els muntants, dels perfils de fixació. Col·locació de reforços locals. Aplicació de segellador sobre el perímetre de l'estructura. Fixació de les plaques per al tancament de la segona cara de l'envà. Replanteig de les caixes per a allotjament de mecanismes elèctrics i de pas d'instal·lacions, i posterior perforació de les plaques. Tractament de junts. Rebut de les caixes per a allotjament de mecanismes elèctrics i de pas d'instal·lacions.
Criteri d'amidament de projecte: Superfície mesurada segons documentació gràfica de Projecte, sense duplicar cantonades ni encontres, seguint els criteris d'amidament exposats en la norma UNE 92305.
Criteri de mesura d'obra: Es mesurarà la superfície realment executada segons especificacions de Projecte, sense duplicar cantonades ni encontres, seguint els criteris d'amidament exposats en la norma UNE 92305.
Criteri de valoració econòmica: El preu inclou la resolució de trobades i punts singulars i les ajudes de paleta per a instal·lacions, però no inclou l'aïllament a col·locar entre els muntants.

| Codi | Ut | Descripció | Rendiment | Preu | Import |
|---|---|---|---|---|---|
| mt12sap020a | m | Canal de perfil metàl·lic d'acer galvanitzat, 60SC55 "PLACO", fabricat mitjançant laminació en fred, 60x30 mm de secció i 0,6 mm de gruix, segons UNE-EN 14195. (material) | 0.510 | 3.36 | 1.71 |
| mt12sap020b | m | Canal de perfil metàl·lic d'acer galvanitzat, 62C50 "PLACO", fabricat mitjançant laminació en fred, 60x30 mm de secció i 0,5 mm de gruix, segons UNE-EN 14195. (material) | 0.260 | 2.98 | 0.77 |
| mt12sap020c | m | Canal de perfil metàl·lic d'acer galvanitzat, 62JC70 "PLACO", fabricat mitjançant laminació en fred, 62x70 mm de secció i 0,7 mm de gruix, segons UNE-EN 14195. (material) | 0.260 | 6.34 | 1.65 |
| mt12sap030a | m | Muntant de perfil metàl·lic d'acer galvanitzat, 60I70 "PLACO", fabricat mitjançant laminació en fred, 60x38 mm de secció i 0,7 mm de gruix, segons UNE-EN 14195. (material) | 1.580 | 6.59 | 10.41 |
| mt12plj040a | m | Banda tallafocs Firestrip "PLACO", subministrada en rotllos de 3,6 m de longitud. (material) | 1.030 | 3.58 | 3.69 |
| mt12sap010a | m² | Placa de guix laminat DFH1 / UNE-EN 520 - 600 / 3000 / 19 / vora quadrada, Coreboard "PLACO", formada per una ànima de guix d'origen natural embotida i íntimament lligada a dues làmines de cartró fort. (material) | 1.100 | 23.48 | 25.83 |
| mt12sap040a | m | Perfil de fixació d'acer galvanitzat, G102 "PLACO", fabricat mitjançant laminació en fred, 35x15 mm de secció i 0,4 mm de gruix, segons UNE-EN 14195. (material) | 3.500 | 1.43 | 5.01 |
| mt12sap050a | m | Perfil metàl·lic en angle, d'acer galvanitzat, GA3 "PLACO", fabricat mitjançant laminació en fred, 32x19 mm de secció i 0,7 mm de gruix, segons UNE-EN 14195. (material) | 0.260 | 2.46 | 0.64 |
| mt12sap060a | U | Cartutx de 930 cm³ de segellador, Sealant "PLACO", per al segellat de trobades dels perfils amb els paraments. (material) | 0.060 | 12.02 | 0.72 |
| mt12plk010jjtac | m² | Placa de guix laminat DFIR / UNE-EN 520 - 1200 / 2000 / 12,5 / vora afinada, Habito HBT 13 "PLACO", formada per una ànima de guix d'origen natural embotida i íntimament lligada a dues làmines de cartró fort, aditivada per millorar la seva resistència a l'impacte, la seva capacitat de càrrega i les seves prestacions acústiques. (material) | 3.260 | 10.32 | 33.64 |
| mt12plt010a | U | Cargol autoroscant TTPC 25 "PLACO", amb cap de trompeta, de 25 mm de longitud, per a instal·lació de plaques de guix laminat sobre perfils de gruix inferior a 6 mm. (material) | 15.750 | 0.01 | 0.16 |
| mt12plt010d | U | Cargol autoroscant TTPC 45 "PLACO", amb cap de trompeta, de 45 mm de longitud, per a instal·lació de plaques de guix laminat sobre perfils de gruix inferior a 6 mm. (material) | 15.750 | 0.01 | 0.16 |
| mt12plt010e | U | Cargol autoroscant TTPC 55 "PLACO", amb cap de trompeta, de 55 mm de longitud, per a instal·lació de plaques de guix laminat sobre perfils de gruix inferior a 6 mm. (material) | 15.750 | 0.02 | 0.32 |
| mt12plj010 | m | Cinta microperforada, "PLACO", per a acabat de junts de plaques de guix laminat. (material) | 6.000 | 0.06 | 0.36 |
| mt12plm010 | kg | Pasta d'assecatge en pols, SN "PLACO", per al tractament dels junts de les plaques de guix laminat. (material) | 2.040 | 1.24 | 2.53 |
| op00ato010 |  | Tornavís. | 1.000 | 0.00 | 0.00 |
| op00fre010 |  | Fresadora. | 1.000 | 0.00 | 0.00 |
| mo053 | h | Oficial 1ª muntador de prefabricats interiors. (mà d'obra) | 0.767 | 24.08 | 18.47 |
| mo100 | h | Ajudant muntador de prefabricats interiors. (mà d'obra) | 0.767 | 20.68 | 15.86 |
| % | % | Costos directes complementaris | 2 % | 121.93 | 2.44 |
|  |  | Costos directes |  |  | 124.37 |
