# Fusteria d'alumini

- Propietat de l'arxiu: CYPE INGENIEROS, S.A.
- Format: FIEBDC-3/2002
- Divisa: EUR
- Costos indirectes: 3.00 %
- IVA: 21.00 %

## F Façanes

### FC Fusteria exterior

#### FCY Sistemes d'alumini

**FCY030** Ut Fusteria d'alumini, lacat blanc, per a conformat de finestra amb frontissa practicable d'obertura cap a l'interior "TECHNAL", de 120x120 cm, sistema Saphir FX, "TECHNAL", formada per dues fulles, i amb bastiment de base. Compacte incorporat (monoblock), persiana de lamel·les de PVC, amb accionament manual mitjançant cinta i recollidor.
Subministrament i muntatge de fusteria d'alumini, lacat blanc, per a conformat de finestra amb frontissa practicable d'obertura cap a l'interior "TECHNAL", de 120x120 cm, sistema Saphir FX, "TECHNAL", formada per dues fulles, i amb bastiment de base. Composta per perfils extrusionats formant marcs i fulles. Accessoris, ferraments de penjar i obertura homologats, juntes d'envidriament EPDM d'alta qualitat, cargols d'acer inoxidable, elements de estanquitat, accessoris i utillatges de mecanitzat homologats. Compacte incorporat (monoblock), persiana enrotllable de lamel·les de PVC, amb accionament manual mitjançant cinta i recollidor, equipada amb tots els seus accessoris. Inclús p/p d'urpes de fixació segellat perimetral de junts mitjançant un cordó de silicona neutra i ajust final en obra. Elaborada en taller, amb classificació a la permeabilitat a l'aire classe A3, segons UNE 85214, classificació a la estanquitat a l'aigua classe EE, segons UNE 85206 i classificació a la resistència a la força del vent classe VE, segons UNE 85204. Totalment muntada i provada per la empresa instal·ladora mitjançant les corresponents proves de servei (incloses en aquest preu).
Inclou: Col·locació de la fusteria. Ajust final de les fulles. Segellat de juntes perimetrals. Realització de proves de servei.
Criteri d'amidament de projecte: Nombre d'unitats previstes, segons documentació gràfica de Projecte.
Criteri de mesura d'obra: Es mesurarà el nombre d'unitats realment executades segons especificacions de Projecte.

| Codi | Ut | Descripció | Rendiment | Preu | Import |
|---|---|---|---|---|---|
| mt25pfn040a | m | Bastiment de base de perfil d'alumini en brut de 49,8x49,8 mm de secció "TECHNAL". (material) | 4.800 | 6.50 | 31.20 |
| mt25pfn010hlaa | m | Perfil d'alumini lacat blanc, per a conformat de marc de finestra, sistema Saphir FX, "TECHNAL", inclús junt central d'estanquitat, amb el segell QUALICOAT, que garanteix el gruix i la qualitat del procés de lacat. (material) | 4.800 | 12.11 | 58.13 |
| mt25pfn015aa | m | Perfil d'alumini lacat blanc, per a conformat de fulla de finestra, sistema FX, "TECHNAL", inclús junt d'estanquitat i junta exterior de l'envidrat, amb el segell QUALICOAT, que garanteix el gruix i la qualitat del procés de lacat. (material) | 6.900 | 13.14 | 90.67 |
| mt25pfn020daa | m | Perfil d'alumini lacat blanc, per a conformat de rivet, sistema FX, "TECHNAL", inclús junta interior de l'envidrat i part proporcional de grapes, amb el segell QUALICOAT, que garanteix el gruix i la qualitat del procés de lacat. (material) | 6.180 | 2.89 | 17.86 |
| mt25pfn025aaa | m | Perfil d'alumini lacat blanc, per a conformat d'inversora, sistema FX, "TECHNAL", inclús junt d'estanquitat, amb el segell QUALICOAT, que garanteix el gruix i la qualitat del procés de lacat. (material) | 1.090 | 13.47 | 14.68 |
| mt15sja100 | Ut | Cartutx de massilla de silicona neutra. (material) | 0.168 | 3.13 | 0.53 |
| mt25pfx200eb | Ut | Kit compost per escaires, tapes de condensació i sortida d'aigua, i ferramentes de finestra practicable d'obertura cap a l'interior de dues fulles. (material) | 1.000 | 18.75 | 18.75 |
| mt25pco015aa | m² | Persiana de lamel·les enrotllables de PVC, accionament manual mitjançant cinta i recollidor, en fusteria d'alumini, inclús compacte incorporat (monoblock). Segons UNE-EN 13659. (material) | 1.584 | 20.63 | 32.68 |
| mt25pfn170jaa | m | Guia de persiana d'alumini lacat blanc, "TECHNAL", amb el segell QUALICOAT, que garanteix el gruix i la qualitat del procés de lacat. (material) | 2.400 | 9.24 | 22.18 |
| op00ato010 |  | Tornavís. | 1.000 | 0.00 | 0.00 |
| mo017 | h | Oficial 1ª serraller. (mà d'obra) | 6.085 | 23.67 | 144.03 |
| mo057 | h | Ajudant serraller. (mà d'obra) | 6.141 | 20.76 | 127.49 |
| % | % | Costos directes complementaris | 2 % | 558.20 | 11.16 |
|  |  | Costos directes |  |  | 569.36 |
