# Full interior de façana de dos fulls, de fàbrica de maó ceràmic per a revestir, amb aïllament integrat

- Propietat de l'arxiu: CYPE INGENIEROS, S.A.
- Format: FIEBDC-3/2002
- Divisa: EUR
- Costos indirectes: 3.00 %
- IVA: 21.00 %

## F Façanes i particions

### FF Fàbrica no estructural

#### FFT Full interior amb aïllament integrat en façana de dos fulls

**FFT020** m² Full interior de façana de dos fulls, de fàbrica de maó ceràmic per a revestir, amb aïllament integrat.
Full interior de façana de dos fulls, de 7 cm d'espessor, de fàbrica de maó ceràmic buit doble de gran format amb panell aïllant de poliestirè expandit incorporat, encadellat, per revestir, 70x50x7x4 cm, amb junts de 10 mm d'espessor, rebuda amb una mescla en aigua de goma d'enganxar de cola preparada i fins un 25% de guix de qualitat B1. Llinda de fàbrica armada de maons tallats, per revestir; muntatge i desmuntatge d'estintolament.
Inclou: Replanteig, planta a planta. Rectificació d'irregularitats del forjat acabat. Marcat en els pilars dels nivells de referència general de planta i de nivell de paviment. Seient de la primera filada. Col·locació i aplomat de mires de referència. Estesa de fils entre mires. Col·locació de ploms fixos a les arestes. Col·locació de les peces per filades a nivell. Realització de tots els treballs necessaris per a la resolució dels buits. Acabat amb guix en la trobada de la fàbrica de maó de gran format amb el forjat superior.
Criteri d'amidament de projecte: Superfície mesurada segons documentació gràfica de Projecte, sense duplicar cantonades ni encontres, deduint els buits de superfície major de 3 m². En els buits que no es dedueixin, estan inclosos els treballs de realitzar la superfície interior del buit.
Criteri de mesura d'obra: Es mesurarà la superfície realment executada segons especificacions de Projecte, sense duplicar cantonades ni encontres, deduint els buits de superfície major de 3 m². En els buits que no es dedueixin, estan inclosos els treballs de realitzar la superfície interior del buit.

| Codi | Ut | Descripció | Rendiment | Preu | Import |
|---|---|---|---|---|---|
| mt04lgt010b | U | Maó ceràmic buit doble de gran format amb panell aïllant de poliestirè expandit incorporat, encadellat, per revestir, 70x50x7x4 cm, aïllament compost de poliestirè expandit de 4 cm d'espessor, amb superfície llisa i mecanitzat lateral a mitja fusta. (material) | 3.000 | 3.38 | 10.14 |
| mt09eyc010 | kg | Goma d'enganxar d'escaiola. (material) | 4.424 | 0.28 | 1.24 |
| mt09eyc020 | kg | Goma d'enganxar de guix. (material) | 1.474 | 0.28 | 0.41 |
| mt09pye010b | m³ | Pasta de guix de construcció B1, segons UNE-EN 13279-1. (material) | 0.001 | 148.50 | 0.15 |
| mt07aco010g | kg | Acer en barres corrugades, UNE-EN 10080 B 500 S, subministrat en obra en barres sense elaborar, de varis diàmetres. (material) | 0.400 | 1.22 | 0.49 |
| mt08cem011a | kg | Ciment Pòrtland CEM II/B-L 32,5 R, color gris, en sacs, segons UNE-EN 197-1. (material) | 1.079 | 0.10 | 0.11 |
| mt08aaa010a | m³ | Aigua. (material) | 0.006 | 1.50 | 0.01 |
| mt01arg006 | t | Sorra de cantera, per a formigó preparat en obra. (material) | 0.001 | 17.50 | 0.02 |
| mt01arg007b | t | Àrid gruixut homogeneïtzat, de mida màxima 12 mm. (material) | 0.003 | 16.64 | 0.05 |
| mt50spa050m | m³ | Tauló de fusta de pi, dimensions 20x7,2 cm. (material) | 0.001 | 439.20 | 0.44 |
| mt50spa081a | U | Puntal metàl·lic telescòpic, de fins a 3 m d'altura. (material) | 0.003 | 19.25 | 0.06 |
| mt50spa101 | kg | Claus d'acer. (material) | 0.011 | 1.87 | 0.02 |
| op00roz010 |  | Regatadora. | 1.000 | 0.00 | 0.00 |
| op00amo010 |  | Mola o radial. | 1.000 | 0.00 | 0.00 |
| mo021 | h | Oficial 1ª construcció en treballs de ram de paleta. (mà d'obra) | 0.454 | 28.42 | 12.90 |
| mo114 | h | Peó ordinari construcció en treballs de ram de paleta. (mà d'obra) | 0.316 | 23.81 | 7.52 |
| % | % | Costos directes complementaris | 3 % | 33.56 | 1.01 |
|  |  | Costos directes |  |  | 34.57 |
