# Façana pesada de panells arquitectònics bicapa de formigó armat

- Propietat de l'arxiu: CYPE INGENIEROS, S.A.
- Format: FIEBDC-3/2002
- Divisa: EUR
- Costos indirectes: 3.00 %
- IVA: 21.00 %

## F Façanes i particions

### FP Façanes pesades

#### FPH Panells arquitectònics de formigó

**FPH020** m² Façana pesada de panells arquitectònics bicapa de formigó armat.
Tancament de façana format per panell arquitectònic bicapa de formigó armat, de 10 cm d'espessor, 3,3 m d'amplada màxima, 20 m² de superfície màxima, resistència a compressió > 25.000 kN/m² i resistència a flexotracció > 4.000 kN/m², compostos per ciment, àrids de granulometria seleccionada, malla electrosoldada i barres de reforç d'acer, amb inclusió o delimitació de buits. Inclús col·locació en obra dels panells amb ajuda de grua autopropulsada, apuntalaments, peces especials, elements metàl·lics per a connexió entre panells i entre panells i elements estructurals, neteja i emprimació de les juntes i segellat de junts en el costat exterior amb silicona neutra sobre cordó d'escuma de polietilè expandit de cel·les tancades. Totalment muntat.
Inclou: Replanteig de panells i elements d'ancoratge. Posicionat dels panells en el seu lloc de col·locació. Aplom i apuntalament dels panells. Execució d'ancoratges. Repàs de panells. Segellat de junts.
Criteri d'amidament de projecte: Superfície mesurada segons documentació gràfica de Projecte, sense duplicar cantonades ni encontres, deduint els buits de superfície major de 3 m².
Criteri de mesura d'obra: Es mesurarà la superfície realment executada segons especificacions de Projecte, sense duplicar cantonades ni encontres, deduint els buits de superfície major de 3 m².

| Codi | Ut | Descripció | Rendiment | Preu | Import |
|---|---|---|---|---|---|
| mt12phg020a | m² | Panell arquitectònic bicapa de formigó armat, de 10 cm d'espessor, 3,3 m d'amplada màxima, 20 m² de superfície màxima, resistència a compressió > 25.000 kN/m² i resistència a flexotracció > 4.000 kN/m², compost per ciment, àrids de granulometria seleccionada, malla electrosoldada i barres de reforç d'acer. (material) | 1.000 | 72.00 | 72.00 |
| mt12phg100 | U | Repercussió, per m² de façana de panell arquitectònic de formigó armat, de peces especials i elements metàl·lics per a connexió entre panells i entre panells i elements estructurals, neteja i emprimació del junt, i segellat de junts en el costat exterior amb silicona neutra sobre cordó d'escuma de polietilè expandit de cel·les tancades. (material) | 1.000 | 3.00 | 3.00 |
| mq07gte010c | h | Grua autopropulsada de braç telescòpic amb una capacitat d'elevació de 30 t i 27 m d'altura màxima de treball. (maquinària) | 0.080 | 75.04 | 6.00 |
| mo050 | h | Oficial 1ª muntador de panells prefabricats de formigó. (mà d'obra) | 0.300 | 29.34 | 8.80 |
| mo097 | h | Ajudant muntador de panells prefabricats de formigó. (mà d'obra) | 0.300 | 25.28 | 7.58 |
| % | % | Costos directes complementaris | 2 % | 97.38 | 1.95 |
|  |  | Costos directes |  |  | 99.33 |
