# Cavalló de marbre Blanc Macael per a cobriment de murs, fins a 20 cm d'amplada i 2 cm de gruix

- Propietat de l'arxiu: CYPE INGENIEROS, S.A.
- Format: FIEBDC-3/2002
- Divisa: EUR
- Costos indirectes: 3.00 %
- IVA: 21.00 %

## F Façanes

### FR Acabaments d'exteriors

#### FRA Cavallons

**FRA010** m Cavalló de marbre Blanc Macael per a cobriment de murs, fins a 20 cm d'amplada i 2 cm de gruix.
Formació de cavalló de marbre Blanc Macael per a cobriment de murs, fins a 20 cm d'amplada i 2 cm de gruix, amb trencaaigües, cara i cantell recte polits, rebut amb morter de ciment hidròfug M-10 creant un pendent suficient per a evacuar l'aigua. Inclús rejuntat entre peces i unions amb els murs amb morter de juntes especial per a revestiments de pedra natural.
Inclou: Preparació de la superfície de recolzament. Replanteig de les peces. Col·locació, aplomat, anivellació i alineació de les peces. Rejuntat i neteja.
Criteri d'amidament de projecte: Longitud mesurada a eixos, segons documentació gràfica de Projecte.
Criteri de mesura d'obra: Es mesurarà a eixos, la longitud realment executada segons especificacions de Projecte.

| Codi | Ut | Descripció | Rendiment | Preu | Import |
|---|---|---|---|---|---|
| mt09moe010b | m³ | Morter de ciment CEM II/B-P 32,5 N, hidròfug, tipus M-10, confeccionat en obra con 380 kg/m³ de ciment i una proporció en volum 1/4. (material) | 0.005 | 143.10 | 0.72 |
| mt20apn010aa | m | Cavalló de marbre Blanc Macael per a cobriment de murs, fins a 20 cm d'amplada i 2 cm de gruix, amb trencaaigües, cara i cantell recte polits, segons UNE-EN 771-6. (material) | 1.100 | 15.46 | 17.01 |
| mt09mcr220 | kg | Morter de rejuntat per a revestiments, interiors o exteriors, de pedra natural, polida o per a polir, compost de ciment, àrids a força de pols de marbre, pigments resistents als àlcalis i additius especials. (material) | 0.015 | 1.80 | 0.03 |
| op00sie030 |  | Serra de disc de diamant, per a taula de treball, de tall humit. | 1.000 | 0.00 | 0.00 |
| mo019 | h | Oficial 1ª construcció. (mà d'obra) | 0.263 | 23.30 | 6.13 |
| mo111 | h | Peó ordinari construcció. (mà d'obra) | 0.263 | 19.47 | 5.12 |
| % | % | Costos directes complementaris | 2 % | 29.01 | 0.58 |
|  |  | Costos directes |  |  | 29.59 |
