# Tancament envidrat, sense perfils verticals

- Propietat de l'arxiu: CYPE INGENIEROS, S.A.
- Format: FIEBDC-3/2002
- Divisa: EUR
- Costos indirectes: 3.00 %
- IVA: 21.00 %

## F Façanes i particions

### FU Tancaments envidrats i particions de vidre

#### FUA Tancaments envidrats

**FUA010** U Tancament envidrat, sense perfils verticals.
Tancament envidrat sense perfils verticals, gamma mitja, de 5 m de longitud i 2,10 m d'altura total, amb perfil superior i perfil inferior lacat color blanc, d'alumini i fulles lliscants i abatibles, de vidre incolor trempat de seguretat, de 8 mm d'espessor, amb els cantells polits. Inclús junts, cargolam d'acer inoxidable, gomes, estores, tirador metàl·lic, joc d'acabats laterals lacat color blanc i pinces de subjecció de fulles.
Inclou: Replanteig. Muntatge del perfil superior. Muntatge del perfil inferior. Muntatge de les fulles de vidre. Muntatge dels complements.
Criteri d'amidament de projecte: Nombre d'unitats previstes, segons documentació gràfica de Projecte.
Criteri de mesura d'obra: Es mesurarà el nombre d'unitats realment executades segons especificacions de Projecte.

| Codi | Ut | Descripció | Rendiment | Preu | Import |
|---|---|---|---|---|---|
| mt21csy015laar | m | Tancament envidrat sense perfils verticals, gamma mitja, de 2,1 m d'altura total, amb perfil superior i perfil inferior lacat color blanc, d'alumini i fulles lliscants i abatibles, de vidre incolor trempat de seguretat, de 8 mm d'espessor, amb els cantells polits. Inclús junts, cargolam d'acer inoxidable, gomes, estores, tirador metàl·lic, joc d'acabats laterals lacat color blanc i pinces de subjecció de fulles. Segons UNE-EN 14351-1. (material) | 5.000 | 421.81 | 2109.05 |
| op00ato010 |  | Tornavís. | 1.000 | 0.00 | 0.00 |
| mo011 | h | Oficial 1ª muntador. (mà d'obra) | 16.939 | 29.34 | 496.99 |
| mo080 | h | Ajudant muntador. (mà d'obra) | 16.939 | 25.28 | 428.22 |
| % | % | Costos directes complementaris | 2 % | 3034.26 | 60.69 |
|  |  | Costos directes |  |  | 3094.95 |
