# Sistema ETICS d'aïllament tèrmic d'origen vegetal per l'exterior de façanes. Revestiment continu mineral a la calç

- Propietat de l'arxiu: CYPE INGENIEROS, S.A.
- Format: FIEBDC-3/2002
- Divisa: EUR
- Costos indirectes: 3.00 %
- IVA: 21.00 %

## F Façanes i particions

### FV Façanes ETICS amb aïllament tèrmic d'origen vegetal

#### FVC Revestiment continu mineral a la calç

**FVC010** m² Sistema ETICS d'aïllament tèrmic d'origen vegetal per l'exterior de façanes. Revestiment continu mineral a la calç.
Aïllament tèrmic per l'exterior de façanes, de mur estructural de panell contralaminat de fusta (CLT), amb sistema ETICS, compost per: panell aïllant de capa única, de fibres de fusta, de 60 mm d'espessor i 1250x590 mm, fixat al suport amb fixacions mecàniques amb espiga especial per a fusta; capa de regularització de morter de calç, tipus GP CSIII W2, segons UNE-EN 998-1, color beige, armat amb malla de fibra de vidre antiàlcalis, de 4x4 mm de llum de malla i de 155 g/m² de massa superficial; capa d'acabat d'estuc de morter de calç, tipus CR CSI W0, segons UNE-EN 998-1, color a escollir. Inclús, perfils d'arrencada d'alumini, tacs d'expansió de plàstic amb clau metàl·lic, per a la fixació dels perfils d'arrencada, perfils per a formació de goterons de PVC amb malla, perfils de cantó de PVC amb malla, massilla elastòmera monocomponent, per a segellat de junts entre panells i cinta de segellat autoexpansiva i autoadhesiva, per closa de juntes perimetrals.
Criteri de valoració econòmica: El preu inclou l'execució de les rematades en els trobaments amb paraments, revestiments o altres elements rebuts en la seva superfície.
Inclou: Preparació de la superfície suport. Col·locació del perfil d'arrencada. Tall i preparació de l'aïllament. Col·locació de l'aïllament sobre el parament. Col·locació de la resta de perfils. Resolució dels punts singulars. Aplicació del morter base i col·locació de la malla de fibra de vidre en la capa de regularització. Formació de juntes. Aplicació de la capa d'acabat. Segellat de junts.
Criteri d'amidament de projecte: Superfície mesurada segons documentació gràfica de Projecte, deduint els buits de superfície major de 1 m², afegint a canvi la superfície de la part interior del buit, corresponent al desenvolupament de brancals i llindes.
Criteri de mesura d'obra: Es mesurarà la superfície realment executada segons especificacions de Projecte, deduint els buits de superfície major de 1 m², afegint a canvi la superfície de la part interior del buit, corresponent al desenvolupament de brancals i llindes.

| Codi | Ut | Descripció | Rendiment | Preu | Import |
|---|---|---|---|---|---|
| mt28mab060L | m | Perfil d'arrencada, d'alumini, de 60 mm d'amplada i 3 mm de gruix, amb goteró i accessoris d'unió de PVC; per anivellació i suport dels panells aïllants dels sistemes d'aïllament tèrmic per l'exterior sobre la línia de sòcol. (material) | 0.250 | 5.74 | 1.44 |
| mt28mab070d | U | Tac d'expansió de plàstic amb clau metàl·lic, de 8 mm de diàmetre i 65 mm de longitud, per a la fixació dels perfils d'arrencada. (material) | 0.800 | 0.30 | 0.24 |
| mt16bab070wa | m² | Panell aïllant de capa única, de fibres de fusta, de 60 mm d'espessor i 1250x590 mm, de superfície llisa i mecanitzat lateral recte, segons UNE-EN 13171, resistència tèrmica 1,54 m²K/W, conductivitat tèrmica 0,039 W/(mK), densitat 160 kg/m³, Euroclasse E de reacció al foc segons UNE-EN 13501-1. (material) | 1.050 | 23.08 | 24.23 |
| mt16bab020b | U | Espiga especial per a fusta, de 6 mm de diàmetre i 100 mm de longitud. (material) | 10.000 | 0.63 | 6.30 |
| mt15sbi170d | U | Cartutx de 290 cm³ de massilla elastòmera monocomponent, a base de polímer MS, d'elasticitat permanent i enduriment ràpid i resistent als raigs UV, per a segellat de junts entre panells. (material) | 0.170 | 3.22 | 0.55 |
| mt28mif030a | kg | Morter de calç, tipus GP CSIII W2, segons UNE-EN 998-1, per a ús en interiors o en exteriors, color beige, aplicat manualment, compost per calç hidràulica natural, tipus NHL 5, segons UNE-EN 459-1, putzolanes, àrids seleccionats i additius, Euroclasse A1 de reacció al foc, segons UNE-EN 13501-1, per a aplicar amb plana o paleta, per adherir els panells aïllants i com capa base. (material) | 10.000 | 0.66 | 6.60 |
| mt28mab020d | m² | Malla de fibra de vidre antiàlcalis, de 4x4 mm de llum de malla, de 155 g/m² de massa superficial i de 1,1x50 m, per armar morters. (material) | 1.100 | 1.57 | 1.73 |
| mt28mab090d | m | Perfil de PVC amb malla de fibra de vidre antiàlcalis, per a formació de goterons. (material) | 0.170 | 4.48 | 0.76 |
| mt28mab080d | m | Perfil de cantonada, de PVC, amb malla incorporada de fibra de vidre de 10 i 15 cm d'amplada a cada costat del perfil, per a reforç de cantells. (material) | 0.700 | 3.48 | 2.44 |
| mt28esp020d | kg | Morter de calç, tipus CR CSI W0, segons UNE-EN 998-1, per a ús en interiors o en exteriors, color a escollir, compost de calç aèria, àrids de granulometria compensada i additius, subministrat en sacs. (material) | 1.000 | 0.65 | 0.65 |
| mt15sbi160g | m | Cinta de segellat autoexpansiva i autoadhesiva, de 15 mm d'amplada, impermeable a l'aigua de pluja, per a un ample de junt de 2 a 6 mm, per closa de juntes perimetrals, subministrada en rotllos de 18 m de longitud. (material) | 1.000 | 1.05 | 1.05 |
| mo054 | h | Oficial 1ª muntador d'aïllaments. (mà d'obra) | 0.120 | 30.63 | 3.68 |
| mo101 | h | Ajudant muntador d'aïllaments. (mà d'obra) | 0.120 | 26.39 | 3.17 |
| mo039 | h | Oficial 1ª revocador. (mà d'obra) | 0.719 | 29.67 | 21.33 |
| mo079 | h | Ajudant revocador. (mà d'obra) | 0.719 | 26.39 | 18.97 |
| % | % | Costos directes complementaris | 2 % | 93.14 | 1.86 |
|  |  | Costos directes |  |  | 95.00 |
