# Recercat realitzat mitjançant peces de formigó polímer, de color gris, de 15x15x2 cm

- Propietat de l'arxiu: CYPE INGENIEROS, S.A.
- Format: FIEBDC-3/2002
- Divisa: EUR
- Costos indirectes: 3.00 %
- IVA: 21.00 %

## H Acabaments i ajudes

### HR Acabaments

#### HRC Recercats

**HRC010** m Recercat realitzat mitjançant peces de formigó polímer, de color gris, de 15x15x2 cm.
Formació de recercat de buit de façana amb peces de formigó polímer, de color gris, de 15x15x2 cm amb cartel·la, rebudes amb una capa de morter de ciment, industrial, amb additiu hidròfug, M-15, amb un cantell de 15 mm, sobre al que s'introdueixen els ancoratges metàl·lics, preveient una junta de 5 mm entre peces. Fins i tot fixacions metàl·liques i segellat de juntes en les unions entre peces i amb la façana amb massilla de poliuretà de gran flexibilitat.
Inclou: Preparació de la superfície de recolzament. Replanteig de les peces en el forat. Col·locació, aplomat, anivellació i alineació de les peces. Segellat de juntes i neteja.
Criteri d'amidament de projecte: Longitud mesurada pel més gran desenvolupament lineal, segons documentació gràfica de Projecte.
Criteri de mesura d'obra: Es mesurarà pel seu major desenvolupament lineal, la longitud realment executada segons especificacions de Projecte, incloent la longitud que pogués perdre's en biaixos.

| Codi | Ut | Descripció | Rendiment | Preu | Import |
|---|---|---|---|---|---|
| mt08aaa010a | m³ | Aigua. (material) | 0.006 | 1.50 | 0.01 |
| mt09mif010la | t | Morter industrial per a obra de paleta, de ciment, color gris, amb additiu hidròfug, categoria M-15 (resistència a compressió 15 N/mm²), subministrat en sacs, segons UNE-EN 998-2. (material) | 0.005 | 39.80 | 0.20 |
| mt20wwa040 | kg | Adhesiu de ciment flexible i de gran adherència. (material) | 1.850 | 0.50 | 0.93 |
| mt20rhl010a | m | Peces prefabricades de formigó polímer que inclouen brancal i motllura, de color gris, de 15x15x2 cm, amb ancoratge metàl·lic d'acer inoxidable, per a formació d'encerclat de buits de façana. (material) | 1.100 | 20.80 | 22.88 |
| mt20wwa025 | m | Perfil d'escuma de polietilè, de 6 mm de diàmetre, per a rebliment de juntes. (material) | 0.300 | 0.39 | 0.12 |
| mt20wwa035 | Ut | Bot d'emprimació per a massilles (250 cm³). (material) | 0.036 | 5.35 | 0.19 |
| mt20wwa030 | Ut | Bot de massilla de poliuretà impermeable (310 cm³). (material) | 0.073 | 5.25 | 0.38 |
| op00amo010 |  | Mola o radial. | 1.000 | 0.00 | 0.00 |
| mo020 | h | Oficial 1ª construcció. (mà d'obra) | 0.358 | 23.30 | 8.34 |
| mo113 | h | Peó ordinari construcció. (mà d'obra) | 0.374 | 19.47 | 7.28 |
| % | % | Costos directes complementaris | 2 % | 40.33 | 0.81 |
|  |  | Costos directes |  |  | 41.14 |
