# Escopidor de fusta, d'una sola peça

- Propietat de l'arxiu: CYPE INGENIEROS, S.A.
- Format: FIEBDC-3/2002
- Divisa: EUR
- Costos indirectes: 3.00 %
- IVA: 21.00 %

## H Acabaments i ajudes

### HR Acabats de façana

#### HRM De fusta

**HRM015** U Escopidor de fusta, d'una sola peça.
Escopidor de fusta serrada de pi Oregon amb acabat raspallat, d'una sola peça, de 500 mm de longitud, 300 mm d'amplada i 52 mm de gruix, amb goteró, envernissat en taller, encastat en els brancals; col·locació amb adhesiu de cautxú sintètic; i segellat de les unions amb els murs amb adhesiu de polímer MS.
Inclou: Replanteig de les peces. Preparació i regularització del suport. Col·locació, aplomat, anivellació i alineació. Segellat de juntes i neteja.
Criteri d'amidament de projecte: Nombre d'unitats previstes, segons documentació gràfica de Projecte.
Criteri de mesura d'obra: Es mesurarà el nombre d'unitats realment executades segons especificacions de Projecte.

| Codi | Ut | Descripció | Rendiment | Preu | Import |
|---|---|---|---|---|---|
| mt29tma140 | kg | Adhesiu de cautxú sintètic, d'aplicació a dos cares, per revestiments decoratius de fusta. (material) | 0.045 | 4.10 | 0.18 |
| mt20vma015a | m³ | Fusta serrada de pi Oregon amb acabat raspallat, per a escopidor, de fins a 800 mm de longitud, fins a 400 mm d'amplada i 52 mm de gruix, treballada en taller. (material) | 0.008 | 911.07 | 7.29 |
| mt22www010b | U | Cartutx de 290 ml de segellador adhesiu monocomponent, neutre, superelàstic, a base de polímer MS, color gris, amb resistència a la intempèrie i als raigs UV i elongació fins a ruptura 750%. (material) | 0.062 | 5.29 | 0.33 |
| mo017 | h | Oficial 1ª fuster. (mà d'obra) | 0.300 | 28.92 | 8.68 |
| mo058 | h | Ajudant fuster. (mà d'obra) | 0.300 | 25.48 | 7.64 |
| % | % | Costos directes complementaris | 2 % | 24.12 | 0.48 |
|  |  | Costos directes |  |  | 24.60 |
