# Revestiment de front de forjat, de formigó polímer

- Propietat de l'arxiu: CYPE INGENIEROS, S.A.
- Format: FIEBDC-3/2002
- Divisa: EUR
- Costos indirectes: 3.00 %
- IVA: 21.00 %

## H Acabaments i ajudes

### HR Acabats de façana

#### HRP De formigó polímer

**HRP080** m Revestiment de front de forjat, de formigó polímer.
Revestiment de front de forjat amb peces rectes de formigó polímer de superfície polida, color a escollir, de 210x35 mm, fixades al formigó amb ancoratge químic compost per resina i vareta roscada d'acer galvanitzat qualitat 5.8, segons UNE-EN ISO 898-1, de 8 mm de diàmetre; i segellat dels junts entre peces i, si s'escau, de les unions amb els murs amb massilla de poliuretà, prèvia aplicació de l'emprimació.
Criteri de valoració econòmica: El preu no inclou la preparació de la superfície suport.
Inclou: Replanteig de les peces. Tall de les peces. Realització d'una plantilla amb la posició dels ancoratges. Cargolat de les varetes roscades en els casquet previstos en la cara inferior del revestiment del front de forjat. Replè de les perforacions amb resina. Col·locació, aplomat, anivellació i alineació. Segellat de juntes i neteja.
Criteri d'amidament de projecte: Longitud mesurada pel més gran desenvolupament lineal, segons documentació gràfica de Projecte.
Criteri de mesura d'obra: Es mesurarà pel seu major desenvolupament lineal, la longitud realment executada segons especificacions de Projecte, incloent la longitud que pogués perdre's en biaixos.

| Codi | Ut | Descripció | Rendiment | Preu | Import |
|---|---|---|---|---|---|
| mt20zhp020md | m | Front de forjat amb peces rectes de formigó polímer de superfície polida, color a escollir, de 210x35 mm, amb casquets d'acer inoxidable en la seva cara oculta, per cargolar les varetes roscades, subministrat en peces de fins a 1,3 m de longitud. (material) | 1.050 | 17.76 | 18.65 |
| mt26aaq015a | U | Ancoratge químic compost per resina i vareta roscada d'acer galvanitzat qualitat 5.8, segons UNE-EN ISO 898-1, de 8 mm de diàmetre. (material) | 4.000 | 2.90 | 11.60 |
| mt20wwa025 | m | Perfil d'escuma de polietilè, de 6 mm de diàmetre, per a rebliment de juntes. (material) | 2.100 | 0.39 | 0.82 |
| mt20wwa035 | U | Cartutx de 250 cm³ d' emprimació per a massilles. (material) | 0.051 | 5.35 | 0.27 |
| mt20wwa030 | U | Cartutx de 310 cm³ de massilla de poliuretà impermeable. (material) | 0.101 | 7.32 | 0.74 |
| op00amo010 |  | Mola o radial. | 1.000 | 0.00 | 0.00 |
| mo020 | h | Oficial 1ª construcció. (mà d'obra) | 0.228 | 28.42 | 6.48 |
| mo113 | h | Peó ordinari construcció. (mà d'obra) | 0.306 | 23.81 | 7.29 |
| % | % | Costos directes complementaris | 2 % | 45.85 | 0.92 |
|  |  | Costos directes |  |  | 46.77 |
