# Derivació per a línia frigorífica de líquid i de gas

- Propietat de l'arxiu: CYPE INGENIEROS, S.A.
- Format: FIEBDC-3/2002
- Divisa: EUR
- Costos indirectes: 3.00 %
- IVA: 21.00 %

## I Instal·lacions

### IB Sistemes de climatització

#### IBR Sistema MRV (Haier)

**IBR515** U Derivació per a línia frigorífica de líquid i de gas.
Conjunt de dos junts, un per a la línia de líquid i un altre per a la línia de gas, model FQG-B335A "HAIER", amb una potència frigorífica total menor de 33,5 kW de les unitats interiors connectades aigües avall.
Inclou: Connexionat.
Criteri d'amidament de projecte: Nombre d'unitats previstes, segons documentació gràfica de Projecte.
Criteri de mesura d'obra: Es mesurarà el nombre d'unitats realment executades segons especificacions de Projecte.

| Codi | Ut | Descripció | Rendiment | Preu | Import |
|---|---|---|---|---|---|
| mt42hai604a | U | Conjunt de dos junts, un per a la línia de líquid i un altre per a la línia de gas, model FQG-B335A "HAIER", amb una potència frigorífica total menor de 33,5 kW de les unitats interiors connectades aigües avall. (material) | 1.000 | 165.00 | 165.00 |
| mo005 | h | Oficial 1ª instal·lador de climatització. (mà d'obra) | 0.060 | 28.39 | 1.70 |
| mo104 | h | Ajudant instal·lador de climatització. (mà d'obra) | 0.060 | 24.43 | 1.47 |
| % | % | Costos directes complementaris | 2 % | 168.17 | 3.36 |
|  |  | Costos directes |  |  | 171.53 |
