# Sistema de calefacció i refrigeració per sostre radiant, amb fals sostre continu

- Propietat de l'arxiu: CYPE INGENIEROS, S.A.
- Format: FIEBDC-3/2002
- Divisa: EUR
- Costos indirectes: 3.00 %
- IVA: 21.00 %

## I Instal·lacions

### IC Calefacció, refrigeració, climatització i A.C.S.

#### ICE Emissors per aigua per a calefacció i refrigeració

**ICE019** m² Sistema de calefacció i refrigeració per sostre radiant, amb fals sostre continu.
Sistema de calefacció i refrigeració per sostre radiant, compost per panells refrigerants, de guix laminat, per a fals sostre continu, de 2000x1200 mm i 15 mm de gruix, amb circuits integrats de tub de polietilè reticulat (PE-X) amb barrera d'oxigen, de 9,9 mm de diàmetre i 1,1 mm de gruix i canonada (des d'el col·lector fins a la te de distribució) formada per tub de polietilè reticulat (PE-Xa) amb barrera d'oxigen i capa de protecció de polietilè (PE) modificat, de 20 mm de diàmetre exterior i 2 mm de gruix; suspès del forjat amb estructura metàl·lica. Totalment muntat, connexionat i provat.
Criteri de valoració econòmica: El preu no inclou l'estructura suport.
Inclou: Cargolat i col·locació de les plaques. Tractament de junts. Replanteig de la canonada. Col·locació i fixació de la canonada. Realització de proves de servei.
Criteri d'amidament de projecte: Superfície útil, mesura segons documentació gràfica de Projecte.
Criteri de mesura d'obra: Es mesurarà la superfície realment executada segons especificacions de Projecte.

| Codi | Ut | Descripció | Rendiment | Preu | Import |
|---|---|---|---|---|---|
| mt38etu100a | U | Panell refrigerant, de guix laminat, per a fals sostre continu, de 2000x1200 mm i 15 mm de gruix, amb circuit integrat de tub de polietilè reticulat (PE-X) amb barrera d'oxigen, de 9,9 mm de diàmetre i 1,1 mm de gruix, amb aïllament tèrmic de poliestirè expandit de 27 mm d'espessor, Euroclasse B-s1, d0 de reacció al foc, segons UNE-EN 13501-1. (material) | 0.417 | 262.56 | 109.49 |
| mt37tpu012g | m | Tub de polietilè reticulat (PE-Xa) amb barrera d'oxigen i capa de protecció de polietilè (PE) modificat, de 20 mm de diàmetre exterior i 2 mm de gruix, segons UNE-EN ISO 15875-2. (material) | 0.100 | 3.46 | 0.35 |
| mt38etu108a | U | Te de llautó, de 20x9,9x20 mm, sistema d'unió Quick and Easy, inclús anells. (material) | 1.000 | 14.46 | 14.46 |
| mo004 | h | Oficial 1ª calefactor. (mà d'obra) | 0.120 | 29.34 | 3.52 |
| mo103 | h | Ajudant calefactor. (mà d'obra) | 0.060 | 25.25 | 1.52 |
| % | % | Costos directes complementaris | 2 % | 129.34 | 2.59 |
|  |  | Costos directes |  |  | 131.93 |
