# Canonada de distribució d'aigua per a sistema de calefacció i refrigeració per sostre radiant

- Propietat de l'arxiu: CYPE INGENIEROS, S.A.
- Format: FIEBDC-3/2002
- Divisa: EUR
- Costos indirectes: 3.00 %
- IVA: 21.00 %

## I Instal·lacions

### IC Calefacció, refrigeració, climatització i A.C.S.

#### ICE Emissors per aigua per a calefacció i refrigeració

**ICE023** m Canonada de distribució d'aigua per a sistema de calefacció i refrigeració per sostre radiant.
Canonada principal per a sistema de calefacció i refrigeració per sostre radiant, formada per tub de polietilè reticulat (PE-Xa) amb barrera d'oxigen i capa de protecció de polietilè (PE) modificat, de 20 mm de diàmetre exterior i 2 mm de gruix, segons UNE-EN ISO 15875-2. Inclús material auxiliar para muntatge i subjecció a l'obra. Totalment muntada, connexionada i provada.
Inclou: Replanteig del recorregut de la canonada, accessoris i peces especials. Col·locació i fixació de la canonada, accessoris i peces especials. Realització de proves de servei.
Criteri d'amidament de projecte: Longitud mesurada segons documentació gràfica de Projecte.
Criteri de mesura d'obra: Es mesurarà la longitud realment executada segons especificacions de Projecte.

| Codi | Ut | Descripció | Rendiment | Preu | Import |
|---|---|---|---|---|---|
| mt37tpu012g | m | Tub de polietilè reticulat (PE-Xa) amb barrera d'oxigen i capa de protecció de polietilè (PE) modificat, de 20 mm de diàmetre exterior i 2 mm de gruix, segons UNE-EN ISO 15875-2. (material) | 1.000 | 2.96 | 2.96 |
| mt37tpu413b | U | Material auxiliar per a muntatge i subjecció a l'obra de les canonades de polietilè reticulat (PE-Xa) amb barrera d'oxigen (EVOH), de 20 mm de diàmetre exterior. (material) | 1.000 | 0.17 | 0.17 |
| mo004 | h | Oficial 1ª calefactor. (mà d'obra) | 0.120 | 29.34 | 3.52 |
| mo103 | h | Ajudant calefactor. (mà d'obra) | 0.120 | 25.25 | 3.03 |
| % | % | Costos directes complementaris | 2 % | 9.68 | 0.19 |
|  |  | Costos directes |  |  | 9.87 |
