# Sistema de calefacció i refrigeració per terra radiant, amb capa de morter, "FITTINGS ESTÁNDAR"

- Propietat de l'arxiu: CYPE INGENIEROS, S.A.
- Format: FIEBDC-3/2002
- Divisa: EUR
- Costos indirectes: 3.00 %
- IVA: 21.00 %

## I Instal·lacions

### IC Calefacció, refrigeració, climatització i A.C.S.

#### ICE Emissors per aigua per a calefacció i refrigeració

**ICE111** m² Sistema de calefacció i refrigeració per terra radiant, amb capa de morter, "FITTINGS ESTÁNDAR".
Sistema de calefacció per terra radiant "FITTINGS ESTÁNDAR", format per, panell de galets, de poliestirè expandit de 30 kg/m³ de densitat, 1450x850 mm, 10 mm de gruix i 22 mm d'altura de galet, amb làmina de galets de poliestirè termoconformat de 600 µm d'espessor, tub de polietilè reticulat (PE-Xa) amb barrera d'oxigen (EVOH), de 16 mm de diàmetre exterior i 1,8 mm de gruix, banda de poliestirè expandit de color blau amb cinta adhesiva, de 150x8 mm, amb faldó d'estanquitat, i morter autoanivellant, "FITTINGS ESTÁNDAR", CA - C20 - F4 segons UNE-EN 13813, de 50 mm d'espessor. Totalment muntat, connexionat i provat.
Inclou: Preparació i neteja de la superfície de suport. Replanteig de la instal·lació. Fixació del sòcol perimetral. Col·locació dels panells. Replanteig de la canonada. Col·locació i fixació de les canonades. Abocat i estès de la capa de morter autoanivellant. Realització de proves de servei.
Criteri d'amidament de projecte: Superfície útil, mesura segons documentació gràfica de Projecte.
Criteri de mesura d'obra: Es mesurarà la superfície realment executada segons especificacions de Projecte.

| Codi | Ut | Descripció | Rendiment | Preu | Import |
|---|---|---|---|---|---|
| mt17epf021a | m | Banda de poliestirè expandit de color blau amb cinta adhesiva, de 150x8 mm, amb faldó d'estanquitat, "FITTINGS ESTÁNDAR". (material) | 0.600 | 2.08 | 1.25 |
| mt17epf010a | m² | Panell de galets, de poliestirè expandit de 30 kg/m³ de densitat, 1450x850 mm, 10 mm de gruix i 22 mm d'altura de galet, amb làmina de galets de poliestirè termoconformat de 600 µm d'espessor, "FITTINGS ESTÁNDAR", pas del tub múltiple de 5 cm, amb unió entre panells mitjançant encadellat. (material) | 1.000 | 26.29 | 26.29 |
| mt37tpf014a | m | Tub de polietilè reticulat (PE-Xa) amb barrera d'oxigen (EVOH), de 16 mm de diàmetre exterior i 1,8 mm de gruix, "FITTINGS ESTÁNDAR", segons UNE-EN ISO 15875-2. (material) | 10.000 | 2.28 | 22.80 |
| mt09mal020a | m³ | Morter autoanivellant, CA - C20 - F4 segons UNE-EN 13813, a base de sulfat càlcic, per a espessors de 2,5 a 7,0 cm, utilitzat en anivellació de paviments. (material) | 0.050 | 259.96 | 13.00 |
| mt08aaa010a | m³ | Aigua. (material) | 0.004 | 1.50 | 0.01 |
| mq06pym020 | h | Mescladora-bombadora per morters autoanivellants. (maquinària) | 0.050 | 10.91 | 0.55 |
| mo004 | h | Oficial 1ª calefactor. (mà d'obra) | 0.803 | 29.34 | 23.56 |
| mo103 | h | Ajudant calefactor. (mà d'obra) | 0.803 | 25.25 | 20.28 |
| mo031 | h | Oficial 1ª aplicador de morter autoanivellant. (mà d'obra) | 0.060 | 28.42 | 1.71 |
| mo069 | h | Ajudant aplicador de morter autoanivellant. (mà d'obra) | 0.060 | 25.28 | 1.52 |
| % | % | Costos directes complementaris | 2 % | 110.97 | 2.22 |
|  |  | Costos directes |  |  | 113.19 |
