# Sistema de calefacció i refrigeració per terra radiant, amb capa de morter, "MAGNUM HEATING"

- Propietat de l'arxiu: CYPE INGENIEROS, S.A.
- Format: FIEBDC-3/2002
- Divisa: EUR
- Costos indirectes: 3.00 %
- IVA: 21.00 %

## I Instal·lacions

### IC Calefacció, refrigeració, climatització i A.C.S.

#### ICE Emissors per aigua per a calefacció i refrigeració

**ICE112** m² Sistema de calefacció i refrigeració per terra radiant, amb capa de morter, "MAGNUM HEATING".
Sistema de calefacció per terra radiant, Tacker "MAGNUM HEATING", compost per panell de poliestirè expandit, de 20 mm d'espessor, amb serigrafiat de reixeta amb pas de 50 mm per guiat dels tubs, conductivitat tèrmica 0,04 W/(mK) Tacker, tub de polietilè resistent a la temperatura (PE-RT) amb barrera d'oxigen (EVOH), de 16 mm de diàmetre exterior i 2 mm de gruix, conductivitat tèrmica 0,4 W/(mK), subministrat en rotllos de 90 m de longitud, fixat al panell amb grapes de plàstic de 40 mm d'altura, banda d'escuma de polietilè per a formació de sòcol perimetral, amb faldó d'estanquitat de plàstic, de 115x8 mm, perfil autoadhesiu per a formació de junt de dilatació, de plàstic, amb cambra d'aire, i morter confeccionat en obra, amb 300 kg/m³ de ciment, dosificació 1:5, de 50 mm d'espessor, amb additiu fluïdificant per a morter, dosificació 1 litre per m³ de morter. Totalment muntat, connexionat i provat.
Inclou: Preparació i neteja de la superfície de suport. Replanteig de la instal·lació. Fixació del sòcol perimetral. Col·locació dels panells. Replanteig de la canonada. Col·locació i fixació de les canonades. Realització de proves de servei.
Criteri d'amidament de projecte: Superfície útil, mesura segons documentació gràfica de Projecte.
Criteri de mesura d'obra: Es mesurarà la superfície realment executada segons especificacions de Projecte.

| Codi | Ut | Descripció | Rendiment | Preu | Import |
|---|---|---|---|---|---|
| mt38mag109a | U | Rotllo de 25 m de banda d'escuma de polietilè per a formació de sòcol perimetral W90111 "MAGNUM HEATING", amb faldó d'estanquitat de plàstic, de 115x8 mm. (material) | 0.024 | 20.00 | 0.48 |
| mt38mag110a | U | Paquet de 5 perfils autoadhesius per a formació de junt de dilatació, de 2 m de longitud W90112 "MAGNUM HEATING", de plàstic, amb cambra d'aire. (material) | 0.005 | 103.50 | 0.52 |
| mt17mag013a | U | Rotllo de 10x1 m de panell de poliestirè expandit, de 20 mm d'espessor, amb serigrafiat de reixeta amb pas de 50 mm per guiat dels tubs, conductivitat tèrmica 0,04 W/(mK) Tacker W90103 "MAGNUM HEATING". (material) | 0.100 | 119.00 | 11.90 |
| mt37mag100dbi | m | Tub de polietilè resistent a la temperatura (PE-RT) amb barrera d'oxigen (EVOH) W16090 "MAGNUM HEATING", de 16 mm de diàmetre exterior i 2 mm de gruix, conductivitat tèrmica 0,4 W/(mK), subministrat en rotllos de 90 m de longitud. (material) | 6.667 | 1.51 | 10.07 |
| mt17mag015a | U | Paquet de 300 grapes de plàstic de 40 mm d'altura W90105 "MAGNUM HEATING". (material) | 0.033 | 16.30 | 0.54 |
| mt08aaa010a | m³ | Aigua. (material) | 0.008 | 1.50 | 0.01 |
| mt01arg005a | t | Sorra de pedrera, per a morter preparat en obra. (material) | 0.075 | 18.00 | 1.35 |
| mt08cem011a | kg | Ciment Pòrtland CEM II/B-L 32,5 R, color gris, en sacs, segons UNE-EN 197-1. (material) | 15.000 | 0.10 | 1.50 |
| mt38mag112a | U | Ampolla d'1 litre d'additiu fluïdificant per a morter 92074 "MAGNUM HEATING", dosificació 1 litre per m³ de morter. (material) | 0.050 | 8.50 | 0.43 |
| mq06hor010 | h | Formigonera elèctrica amb una capacitat de pastat de 160 l. (maquinària) | 0.030 | 3.45 | 0.10 |
| mo004 | h | Oficial 1ª calefactor. (mà d'obra) | 0.803 | 28.39 | 22.80 |
| mo103 | h | Ajudant calefactor. (mà d'obra) | 0.803 | 24.43 | 19.62 |
| mo031 | h | Oficial 1ª aplicador de morter autoanivellant. (mà d'obra) | 0.120 | 27.50 | 3.30 |
| mo069 | h | Ajudant aplicador de morter autoanivellant. (mà d'obra) | 0.120 | 24.46 | 2.94 |
| % | % | Costos directes complementaris | 2 % | 75.56 | 1.51 |
|  |  | Costos directes |  |  | 77.07 |
