# Aerocondicionador

- Propietat de l'arxiu: CYPE INGENIEROS, S.A.
- Format: FIEBDC-3/2002
- Divisa: EUR
- Costos indirectes: 3.00 %
- IVA: 21.00 %

## I Instal·lacions

### IC Calefacció, refrigeració, climatització i A.C.S.

#### ICF Unitats no autònomes per a climatització

**ICF120** U Aerocondicionador.
Aerocondicionador circular, per a projecció vertical de l'aire, mida, 680 mm de diàmetre i 430 mm d'altura, cabal d'aire 2000 m³/h - 1400 m³/h, nivell sonor a 5 m 48 dBA - 46 dBA, potència calorífica 17,6 kW - 15,1 kW (temperatura d'entrada de l'aire: 15°C, temperatura d'entrada de l'aigua: 85°C, salt tèrmic de l'aigua: 10°C), potència frigorífica 3,1 kW - 2,7 kW (temperatura d'entrada de l'aire: 28°C, temperatura d'entrada de l'aigua: 11°C, salt tèrmic de l'aigua: 4°C, humitat relativa: 55%), amb difusor radial de 460 mm de diàmetre i 380 mm d'altura, compost de diverses aletes regulables individualment, bateria d'aigua formada per tub de coure i aletes d'alumini, pressió màxima de treball 10 bar, carcassa de xapa d'acer, autoportant, desmuntable, protegida contra l'oxidació, ventilador d'alumini equilibrat estàtica i dinàmicament amb motor per a alimentació trifàsica a 400 V, 6/8 pols (900/700 r.p.m.), doble bobina, de tipus autoventilat, selector de velocitat. Totalment muntat, connexionat i engegat per l'empresa instal·ladora per a la comprovació del seu correcte funcionament.
Inclou: Replanteig de la unitat. Col·locació i fixació de la unitat. Connexionat amb les xarxes de conducció d'aigua i elèctrica i de recollida de condensats. Posada en marxa.
Criteri d'amidament de projecte: Nombre d'unitats previstes, segons documentació gràfica de Projecte.
Criteri de mesura d'obra: Es mesurarà el nombre d'unitats realment executades segons especificacions de Projecte.

| Codi | Ut | Descripció | Rendiment | Preu | Import |
|---|---|---|---|---|---|
| mt42sab040a | U | Aerocondicionador circular, per a projecció vertical de l'aire, mida, 680 mm de diàmetre i 430 mm d'altura, cabal d'aire 2000 m³/h - 1400 m³/h, nivell sonor a 5 m 48 dBA - 46 dBA, potència calorífica 17,6 kW - 15,1 kW (temperatura d'entrada de l'aire: 15°C, temperatura d'entrada de l'aigua: 85°C, salt tèrmic de l'aigua: 10°C), potència frigorífica 3,1 kW - 2,7 kW (temperatura d'entrada de l'aire: 28°C, temperatura d'entrada de l'aigua: 11°C, salt tèrmic de l'aigua: 4°C, humitat relativa: 55%), amb difusor radial de 460 mm de diàmetre i 380 mm d'altura, compost de diverses aletes regulables individualment, bateria d'aigua formada per tub de coure i aletes d'alumini, pressió màxima de treball 10 bar, carcassa de xapa d'acer, autoportant, desmuntable, protegida contra l'oxidació, ventilador d'alumini equilibrat estàtica i dinàmicament amb motor per a alimentació trifàsica a 400 V, 6/8 pols (900/700 r.p.m.), doble bobina, de tipus autoventilat. (material) | 1.000 | 1036.43 | 1036.43 |
| mt42sab041a | U | Selector de velocitat per a motor de doble bobinatge. (material) | 1.000 | 54.60 | 54.60 |
| mo005 | h | Oficial 1ª instal·lador de climatització. (mà d'obra) | 3.597 | 29.34 | 105.54 |
| mo104 | h | Ajudant instal·lador de climatització. (mà d'obra) | 3.597 | 25.25 | 90.82 |
| % | % | Costos directes complementaris | 2 % | 1287.39 | 25.75 |
|  |  | Costos directes |  |  | 1313.14 |
