# Sistema de calefacció per terra radiant elèctric, en sec

- Propietat de l'arxiu: CYPE INGENIEROS, S.A.
- Format: FIEBDC-3/2002
- Divisa: EUR
- Costos indirectes: 3.00 %
- IVA: 21.00 %

## I Instal·lacions

### IC Calefacció, refrigeració, climatització i A.C.S.

#### ICM Emissors elèctrics per a calefacció

**ICM055** m² Sistema de calefacció per terra radiant elèctric, en sec.
Sistema "MAGNUM HEATING" de calefacció per terra radiant elèctric, format per film de polietilè, de 4x3 m i 0,1 mm de gruix, plaques per a aïllament tèrmic i acústic PS, de 120x50 cm i 6 mm de gruix, conductivitat tèrmica 0,0279 W/(mK), resistència a compressió 60 kN/m², i làmina radiant elèctrica Foil, de potència 120 W/m², 0,6 m d'amplada i 0,3 mm de gruix, alimentació monofàsica a 230 V, amb joc de terminals de connexió elèctrica, per a làmina radiant elèctrica Foil, cinta adhesiva d'alumini, de 5 cm d'amplada i banda de poliestirè, de 10 cm d'amplada. Totalment muntat, connexionat i provat.
Inclou: Neteja i preparació de la superfície suport. Col·locació de la barrera de vapor. Col·locació de l'aïllament tèrmic. Col·locació de la làmina radiant.
Criteri d'amidament de projecte: Superfície útil, mesura segons documentació gràfica de Projecte.
Criteri de mesura d'obra: Es mesurarà la superfície realment executada segons especificacions de Projecte.

| Codi | Ut | Descripció | Rendiment | Preu | Import |
|---|---|---|---|---|---|
| mt38mag005b | U | Film de polietilè 720807 "MAGNUM HEATING", de 4x3 m i 0,1 mm de gruix. (material) | 0.083 | 22.80 | 1.89 |
| mt17mag001b | U | Paquet de 10 plaques per a aïllament tèrmic i acústic PS 730300 "MAGNUM HEATING", de 120x50 cm i 6 mm de gruix, conductivitat tèrmica 0,0279 W/(mK), resistència a compressió 60 kN/m². (material) | 0.167 | 38.55 | 6.44 |
| mt38mag004b | m² | Làmina radiant elèctrica Foil 360120 "MAGNUM HEATING", de potència 120 W/m², 0,6 m d'amplada i 0,3 mm de gruix, alimentació monofàsica a 230 V. (material) | 1.000 | 34.10 | 34.10 |
| mt38mag009b | U | Joc de terminals de connexió elèctrica 720815 "MAGNUM HEATING", per a làmina radiant elèctrica Foil. (material) | 0.100 | 52.75 | 5.28 |
| mt38mag140a | U | Rotllo de 22,5 m de cinta adhesiva d'alumini 720200 "MAGNUM HEATING", de 5 cm d'amplada. (material) | 0.089 | 8.50 | 0.76 |
| mt38mag013a | U | Rotllo de 10 m de banda de poliestirè 720400 "MAGNUM HEATING", de 10 cm d'amplada. (material) | 0.050 | 5.45 | 0.27 |
| mo004 | h | Oficial 1ª calefactor. (mà d'obra) | 0.231 | 26.41 | 6.10 |
| mo103 | h | Ajudant calefactor. (mà d'obra) | 0.231 | 22.70 | 5.24 |
| % | % | Costos directes complementaris | 2 % | 60.08 | 1.20 |
|  |  | Costos directes |  |  | 61.28 |
