# Xemeneia individual concèntrica de doble paret d'acer inoxidable

- Propietat de l'arxiu: CYPE INGENIEROS, S.A.
- Format: FIEBDC-3/2002
- Divisa: EUR
- Costos indirectes: 3.00 %
- IVA: 21.00 %

## I Instal·lacions

### IC Calefacció, refrigeració, climatització i A.C.S.

#### ICO Sistemes d'evacuació dels productes de la combustió

**ICO120** m Xemeneia individual concèntrica de doble paret d'acer inoxidable.
Xemeneia modular concèntrica, metàl·lica, formada per tub de doble paret amb junt d'estanquitat, de 80/125 mm de diàmetre, compost per paret interior d'acer inoxidable AISI 316L i paret exterior d'acer inoxidable AISI 304, amb junt d'estanquitat de silicona, temperatura màxima de 200°C, pressió de treball de fins 200 Pa, per evacuació dels productes de la combustió i admissió d'aire comburent, de l'equip de calefacció amb càmera de combustió estanca, a gas o a gasoil. Inclús accessoris, peces especials, mòduls finals i material auxiliar para muntatge i subjecció a l'obra.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din081a | U | Material auxiliar per a muntatge i subjecció a l'obra d'els tubs de doble paret amb junt d'estanquitat, de 80/125 mm de diàmetre. (material) | 1.000 | 7.35 | 7.35 |
| mt20din080an | m | Tub de doble paret amb junt d'estanquitat, de 80/125 mm de diàmetre, compost per paret interior d'acer inoxidable AISI 316L i paret exterior d'acer inoxidable AISI 304, amb junt d'estanquitat de silicona, temperatura màxima de 200°C, pressió de treball de fins 200 Pa, segons UNE-EN 1856-1, amb el preu incrementat el 65% en concepte d'accessoris, peces especials i mòduls finals. (material) | 1.000 | 202.08 | 202.08 |
| mo004 | h | Oficial 1ª calefactor. (mà d'obra) | 0.372 | 29.34 | 10.91 |
| mo103 | h | Ajudant calefactor. (mà d'obra) | 0.372 | 25.25 | 9.39 |
| % | % | Costos directes complementaris | 2 % | 229.73 | 4.59 |
|  |  | Costos directes |  |  | 234.32 |
