# Conducte de doble paret d'acer inoxidable, amb aïllament

- Propietat de l'arxiu: CYPE INGENIEROS, S.A.
- Format: FIEBDC-3/2002
- Divisa: EUR
- Costos indirectes: 3.00 %
- IVA: 21.00 %

## I Instal·lacions

### IC Calefacció, refrigeració, climatització i A.C.S.

#### ICO Sistemes d'evacuació dels productes de la combustió

**ICO135** m Conducte de doble paret d'acer inoxidable, amb aïllament.
Conducte per evacuació dels productes de la combustió, de la campana extractora industrial de cuina, format per tub de doble paret amb aïllament i junt d'estanquitat, de 125 mm de diàmetre interior, compost per paret interior d'acer inoxidable AISI 304 i paret exterior d'acer inoxidable AISI 304, amb aïllament de llana de roca entre parets, de 30 mm d'espessor i 100 kg/m³ de densitat, amb junt d'estanquitat de silicona, resistència al foc EI 30 (ho/ve i<=>o) segons UNE-EN 13501-3, temperatura màxima de 200°C, pressió de treball de fins 500 Pa. Inclús accessoris, peces especials, mòduls finals i material auxiliar para muntatge i subjecció a l'obra.
Inclou: Replanteig. Presentació de tubs, accessoris, peces especials i mòduls finals. Fixació del material auxiliar per a muntatge i subjecció a l'obra. Muntatge. Connexionat i comprovació del seu correcte funcionament. Realització de proves de servei.
Criteri d'amidament de projecte: Longitud mesurada des de l'arrencada del conducte fins la part superior del mòdul final, segons documentació gràfica de Projecte.
Criteri de mesura d'obra: Es mesurarà des de l'arrencada del conducte fins la part superior del mòdul final, la longitud realment executada segons especificacions de Projecte.

| Codi | Ut | Descripció | Rendiment | Preu | Import |
|---|---|---|---|---|---|
| mt20din271a | U | Material auxiliar per a muntatge i subjecció a l'obra d'els tubs de doble paret amb aïllament i junt d'estanquitat, de 125 mm de diàmetre interior. (material) | 1.000 | 8.63 | 8.63 |
| mt20din270am | m | Tub de doble paret amb aïllament i junt d'estanquitat, de 125 mm de diàmetre interior, compost per paret interior d'acer inoxidable AISI 304 i paret exterior d'acer inoxidable AISI 304, amb aïllament de llana de roca entre parets, de 30 mm d'espessor i 100 kg/m³ de densitat, amb junt d'estanquitat de silicona, resistència al foc EI 30 (ho/ve i<=>o) segons UNE-EN 13501-3, temperatura màxima de 200°C, pressió de treball de fins 500 Pa, segons UNE-EN 1856-1, amb el preu incrementat el 60% en concepte d'accessoris, peces especials i mòduls finals. (material) | 1.000 | 230.25 | 230.25 |
| mo004 | h | Oficial 1ª calefactor. (mà d'obra) | 0.492 | 29.34 | 14.44 |
| mo103 | h | Ajudant calefactor. (mà d'obra) | 0.492 | 25.25 | 12.42 |
| % | % | Costos directes complementaris | 2 % | 265.74 | 5.31 |
|  |  | Costos directes |  |  | 271.05 |
