# Peça per a formació de conducte rígid de descàrrega per a climatitzador evaporatiu

- Propietat de l'arxiu: CYPE INGENIEROS, S.A.
- Format: FIEBDC-3/2002
- Divisa: EUR
- Costos indirectes: 3.00 %
- IVA: 21.00 %

## I Instal·lacions

### IC Calefacció, refrigeració, climatització i A.C.S.

#### ICP Bioclimatització

**ICP035** U Peça per a formació de conducte rígid de descàrrega per a climatitzador evaporatiu.
Tram recte de connexió directa al climatitzador evaporatiu, de xapa d'acer galvanitzat, de 660x660x1200 mm. Inclús accessoris de muntatge i elements de fixació. Totalment muntat.
Inclou: Replanteig. Col·locació i fixació.
Criteri d'amidament de projecte: Nombre d'unitats previstes, segons documentació gràfica de Projecte.
Criteri de mesura d'obra: Es mesurarà el nombre d'unitats realment executades segons especificacions de Projecte.

| Codi | Ut | Descripció | Rendiment | Preu | Import |
|---|---|---|---|---|---|
| mt42ter070a | U | Tram recte de connexió directa al climatitzador evaporatiu, de xapa d'acer galvanitzat, de 660x660x1200 mm. (material) | 1.000 | 136.50 | 136.50 |
| mo005 | h | Oficial 1ª instal·lador de climatització. (mà d'obra) | 0.120 | 29.34 | 3.52 |
| mo104 | h | Ajudant instal·lador de climatització. (mà d'obra) | 0.120 | 25.25 | 3.03 |
| % | % | Costos directes complementaris | 2 % | 143.05 | 2.86 |
|  |  | Costos directes |  |  | 145.91 |
